# Retirada de material de relleno en junta de contracción en techumbre plana

- Propiedad del archivo: CYPE INGENIEROS, S.A.
- Formato: FIEBDC-3/2002
- Ámbito geográfico: México
- Divisa: MXN
- Costes indirectos: 3.00 %
- Gastos generales: 13.00 %
- Beneficio industrial: 6.00 %
- IVA: 16.00 %

## D Demoliciones

### DQ Techumbres

#### DQS Puntos singulares

**DQS010** m Retirada de material de relleno en junta de contracción en techumbre plana.
Retirada de material de relleno en junta estructural en techumbre plana, con medios manuales, y carga manual sobre camión o contenedor.
Incluye: Retirada del elemento. Acopio del material retirado. Limpieza de los restos de obra. Carga manual del material retirado y restos de obra sobre camión o contenedor.
Criterio de cuantificación de proyecto: Longitud medida según documentación gráfica de Proyecto.
Criterio de cuantificación de obra: Se medirá la longitud realmente desmontada según especificaciones de Proyecto.

| Código | Ud | Descripción | Rendimiento | Precio | Importe |
|---|---|---|---|---|---|
| mo113 | h | Cabo albañil. (mano de obra) | 0.078 | 71.46 | 5.57 |
| % | % | Herramienta menor | 2 % | 5.57 | 0.11 |
|  |  | Costes directos |  |  | 5.68 |
