# Desmontaje de farola

- Propiedad del archivo: CYPE INGENIEROS, S.A.
- Formato: FIEBDC-3/2002
- Ámbito geográfico: México
- Divisa: MXN
- Costes indirectos: 3.00 %
- Gastos generales: 13.00 %
- Beneficio industrial: 6.00 %
- IVA: 16.00 %

## D Demoliciones

### DU Urbanización interior del predio

#### DUI Iluminación exterior

**DUI030** Ud Desmontaje de farola.
Desmontaje de farola con columna de plástico, de hasta 4 m de altura, y carga manual sobre camión o contenedor.
Criterio de valoración económica: El precio incluye el desmontaje de los accesorios y de los elementos de fijación, pero no incluye la demolición de la cimentación.
Incluye: Desmontaje del elemento. Fragmentación del material desmontado en piezas manejables. Retirada y acopio del material desmontado. Limpieza de los restos de obra. Carga manual del material desmontado y restos de obra sobre camión o contenedor.
Criterio de cuantificación de proyecto: Número de unidades previstas, según documentación gráfica de Proyecto.
Criterio de cuantificación de obra: Se medirá el número de unidades realmente desmontadas según especificaciones de Proyecto.

| Código | Ud | Descripción | Rendimiento | Precio | Importe |
|---|---|---|---|---|---|
| mq04cag010a | h | Camión con grúa de hasta 6 t. (maquinaria) | 0.464 | 860.11 | 399.09 |
| mo003 | h | Oficial electricista. (mano de obra) | 0.154 | 123.28 | 18.99 |
| mo102 | h | Ayudante electricista. (mano de obra) | 0.154 | 72.91 | 11.23 |
| mo112 | h | Peón albañil. (mano de obra) | 0.389 | 71.45 | 27.79 |
| mo113 | h | Cabo albañil. (mano de obra) | 0.097 | 70.30 | 6.82 |
| % | % | Herramienta menor | 2 % | 463.92 | 9.28 |
|  |  | Costes directos |  |  | 473.20 |
