# Limpieza superficial de perfiles metálicos en estructuras de acero

- Propiedad del archivo: CYPE INGENIEROS, S.A.
- Formato: FIEBDC-3/2002
- Ámbito geográfico: México
- Divisa: MXN
- Costes indirectos: 3.00 %
- Gastos generales: 13.00 %
- Beneficio industrial: 6.00 %
- IVA: 16.00 %

## E Estructuras

### EA Acero

#### EAK Preparación de la superficie

**EAK010** m² Limpieza superficial de perfiles metálicos en estructuras de acero.
Limpieza superficial de perfiles metálicos, quitando los restos deteriorados de pintura, protección ignífuga y otros revestimientos, mediante la proyección en seco de material abrasivo formado por partículas de silicato de aluminio, hasta alcanzar un grado de preparación Sa 2 según ISO 8501-1, eliminando casi toda la capa de laminación, el óxido visible y las partículas extrañas del soporte, hasta quedar un 66% de la superficie limpia y de color gris y limpieza posterior con aspirador de polvo, aire comprimido limpio y seco o cepillo limpio, para proceder posteriormente a la aplicación de una protección antioxidante.
Criterio de valoración económica: El precio no incluye la protección antioxidante.
Incluye: Montaje y preparación del equipo. Aplicación mecánica del chorro de abrasivo. Desmontaje del equipo. Limpieza de la superficie soporte. Retirada y acopio del material proyectado y los restos generados. Carga del material proyectado y los restos generados sobre camión o contenedor.
Criterio de cuantificación de proyecto: Superficie medida según documentación gráfica de Proyecto.
Criterio de cuantificación de obra: Se medirá la superficie realmente ejecutada según especificaciones de Proyecto.

| Código | Ud | Descripción | Rendimiento | Precio | Importe |
|---|---|---|---|---|---|
| mt08lim010a | kg | Abrasivo para limpieza mediante chorro a presión, formado por partículas de silicato de aluminio. (material) | 2.250 | 3.80 | 8.55 |
| mq08lch010 | h | Equipo de chorro de arena a presión. (maquinaria) | 0.243 | 49.60 | 12.05 |
| mq08gel010k | h | Grupo electrógeno insonorizado, trifásico, de 45 kVA de potencia. (maquinaria) | 0.243 | 83.35 | 20.25 |
| mo112 | h | Peón albañil. (mano de obra) | 0.327 | 72.64 | 23.75 |
| mo113 | h | Cabo albañil. (mano de obra) | 0.327 | 71.46 | 23.37 |
| % | % | Herramienta menor | 2 % | 87.97 | 1.76 |
|  |  | Costes directos |  |  | 89.73 |
