# Dintel

- Propiedad del archivo: CYPE INGENIEROS, S.A.
- Formato: FIEBDC-3/2002
- Ámbito geográfico: México
- Divisa: MXN
- Costes indirectos: 3.00 %
- Gastos generales: 13.00 %
- Beneficio industrial: 6.00 %
- IVA: 16.00 %

## E Estructuras

### EC Cantería

#### ECS Elementos arquitectónicos

**ECS020** m Dintel.
Dintel de granito Gris Mondariz de sección rectangular labrada de 10x20 cm, acabado aserrado en las caras aparentes, con los cantos matados, asentado con mortero de cemento confeccionado en obra, con 250 kg/m³ de cemento, color gris, dosificación 1:6, suministrado en sacos, para formación de hueco en muro de cantería, y emboquillado entre piezas y de las uniones con los muros con mortero de juntas cementoso mejorado, tipo CG2 W A, con absorción de agua reducida y resistencia elevada a la abrasión, color Blanco.
Incluye: Replanteo del nivel de apoyo. Preparación del mortero. Extendido de la capa de mortero. Colocación. Nivelación. Trabado del dintel con el muro. Emboquillado.
Criterio de cuantificación de proyecto: Longitud medida según documentación gráfica de Proyecto, incluyendo las entregas en los apoyos.
Criterio de cuantificación de obra: Se medirá la longitud realmente ejecutada según especificaciones de Proyecto, incluyendo las entregas en los apoyos.

| Código | Ud | Descripción | Rendimiento | Precio | Importe |
|---|---|---|---|---|---|
| mt06jdl020aa | m | Dintel de granito Gris Mondariz de sección rectangular labrada de 10x20 cm, acabado aserrado en las caras aparentes, con los cantos matados. (material) | 1.000 | 291.98 | 291.98 |
| mt08aaa010a | m³ | Agua. (material) | 0.004 | 22.64 | 0.09 |
| mt01arg005a | t | Arena de cantera, para mortero hecho en obra. (material) | 0.015 | 312.71 | 4.69 |
| mt08cem000f | kg | Cemento gris en sacos. (material) | 2.394 | 2.22 | 5.31 |
| mt09mcw050ba | kg | Mortero de juntas cementoso mejorado, tipo CG2 W A, con absorción de agua reducida y resistencia elevada a la abrasión, color Blanco, compuesto de cemento blanco, cemento gris, agregados calcáreos, resinas sintéticas, aditivos orgánicos e inorgánicos específicos y pigmentos minerales, con muy bajo contenido de sustancias orgánicas volátiles (VOC), extrafino e impermeable al agua, para emboquillado de todo tipo de piezas cerámicas y piedras naturales, para juntas de hasta 3 mm. (material) | 0.095 | 17.94 | 1.70 |
| mq06hor010 | h | Revolvedora de concreto eléctrica con una capacidad de amasado de 160 l. (maquinaria) | 0.008 | 53.42 | 0.43 |
| mo022 | h | Oficial colocador de piedra natural. (mano de obra) | 0.882 | 121.97 | 107.58 |
| mo060 | h | Ayudante colocador de piedra natural. (mano de obra) | 1.030 | 74.26 | 76.49 |
| % | % | Herramienta menor | 2 % | 488.27 | 9.77 |
|  |  | Costes directos |  |  | 498.04 |
