# Revestimiento realcalinizador y protector del concreto reforzado frente a la carbonatación

- Propiedad del archivo: CYPE INGENIEROS, S.A.
- Formato: FIEBDC-3/2002
- Ámbito geográfico: México
- Divisa: MXN
- Costes indirectos: 3.00 %
- Gastos generales: 13.00 %
- Beneficio industrial: 6.00 %
- IVA: 16.00 %

## E Estructuras

### EH Concreto reforzado

#### EHO Protecciones

**EHO060** m² Revestimiento realcalinizador y protector del concreto reforzado frente a la carbonatación.
Aplicación manual de dos capas de revestimiento realcalinizador y protector, de 3 mm de espesor (rendimiento: 3 kg/m² cada capa), para la reducción de la profundidad de carbonatación y posterior protección del concreto reforzado frente a la carbonatación.
Incluye: Humectación y limpieza de la superficie soporte. Aplicación del producto.
Criterio de cuantificación de proyecto: Superficie medida según documentación gráfica de Proyecto.
Criterio de cuantificación de obra: Se medirá la superficie realmente ejecutada según especificaciones de Proyecto.

| Código | Ud | Descripción | Rendimiento | Precio | Importe |
|---|---|---|---|---|---|
| mt09reh470b | kg | Revestimiento realcalinizador y protector, compuesto por una mezcla de cementos especiales, agregados de granulometría seleccionada y aditivos, sin disolventes, permeable al vapor de agua y con resistencia a las heladas, para la reducción de la profundidad de carbonatación y posterior protección del concreto reforzado frente a la carbonatación. (material) | 6.000 | 41.16 | 246.96 |
| mo020 | h | Oficial albañil. (mano de obra) | 0.272 | 121.97 | 33.18 |
| mo113 | h | Cabo albañil. (mano de obra) | 0.272 | 71.46 | 19.44 |
| % | % | Herramienta menor | 2 % | 299.58 | 5.99 |
|  |  | Costes directos |  |  | 305.57 |
