# Refuerzo de vigueta de concreto en losa nervada, con perfiles tubulares de acero galvanizado

- Propiedad del archivo: CYPE INGENIEROS, S.A.
- Formato: FIEBDC-3/2002
- Ámbito geográfico: México
- Divisa: MXN
- Costes indirectos: 3.00 %
- Gastos generales: 13.00 %
- Beneficio industrial: 6.00 %
- IVA: 16.00 %

## E Estructuras

### EH Concreto reforzado

#### EHP Refuerzos con perfiles metálicos

**EHP050** m Refuerzo de vigueta de concreto en losa nervada, con perfiles tubulares de acero galvanizado.
Refuerzo de vigueta de concreto reforzado o pretensado en losa nervada, compuesto por adhesivo de dos componentes a base de resina epoxi, con polisulfuros, como puente de unión, aplicado con brocha en la base de la vigueta; perfil tubular extensible de acero galvanizado, de sección cuadrada, de 100x100x4 mm, fijado a la estructura mediante soportes de postensión a 2 cm de la vigueta; conectores metálicos soldados al perfil a tresbolillo y empotrados en la base de la vigueta; y mortero tixotrópico de dos componentes, con fibras de poliamida, colocado como relleno entre la vigueta y el perfil. Incluso varillas corrugadas de 10 mm de diámetro de acero fy=4200 kg/cm², para colocación en los solapes de refuerzos de negativos.
Incluye: Limpieza y saneado de la base de la vigueta. Anclaje de los soportes de postensión en los apoyos. Replanteo y realización de los taladros en la base de la vigueta. Aplicación del adhesivo en la vigueta. Colocación de los conectores en los taladros. Fijación de la longitud del perfil extensible mediante tornillos de presión. Replanteo y soldadura de los conectores. Colocación del perfil de refuerzo sobre los soportes. Colocación de los refuerzos de negativos. Preparación de la mezcla de mortero. Aplicación con cuchara del mortero. Puesta en carga del perfil. Limpieza de los restos generados.
Criterio de cuantificación de proyecto: Longitud medida según documentación gráfica de Proyecto.
Criterio de cuantificación de obra: Se medirá la longitud realmente ejecutada según especificaciones de Proyecto.

| Código | Ud | Descripción | Rendimiento | Precio | Importe |
|---|---|---|---|---|---|
| mt09reh303 | kg | Adhesivo de dos componentes a base de resinas epoxi sin disolventes, reforzadas con polisulfuros, para formación de capa de adherencia de alta resistencia mecánica entre el concreto endurecido y morteros de resina epoxi u concretos frescos. (material) | 0.050 | 305.04 | 15.25 |
| mt09reh301a | Ud | Soporte de postensión, de fundición, para la fijación del perfil perfil tubular extensible de acero galvanizado, de sección cuadrada a los apoyos de la vigueta a reforzar. (material) | 0.500 | 147.91 | 73.96 |
| mt26reh305cd | Ud | Anclaje compuesto por varilla roscada de acero galvanizado calidad 5.8, según ISO 898-1 de 12 mm de diámetro, y 160 mm de longitud, tuerca y arandela, para fijaciones sobre estructuras de concreto. (material) | 1.500 | 29.15 | 43.73 |
| mt26reh306 | Ud | Cartucho de resina para anclaje químico de varillas roscadas en perforaciones de elementos estructurales de concreto. (material) | 0.170 | 133.69 | 22.73 |
| mt09reh300a | m | Perfil tubular extensible de acero galvanizado, de sección cuadrada, de 100x100x4 mm, para refuerzo de viguetas en losas nervadas. (material) | 1.000 | 447.95 | 447.95 |
| mt26reh302 | Ud | Tornillo de acero de 6 mm de diámetro y 70 mm de longitud, para formación de conectores en refuerzos de viguetas de concreto. (material) | 5.000 | 0.69 | 3.45 |
| mt07aco080a | kg | Acero fy=4200 kg/cm², de varios diámetros, según NMX-C-407-ONNCCE. (material) | 0.750 | 12.85 | 9.64 |
| mt09reh304 | kg | Mortero tixotrópico de dos componentes, a base de cemento mejorado con resinas sintéticas, humo de sílice y fibras de poliamida, de alta resistencia mecánica y retracción controlada, para reparación y regularización de elementos estructurales de concreto. (material) | 6.000 | 19.06 | 114.36 |
| mq08sol020 | h | Equipo y elementos auxiliares para soldadura eléctrica. (maquinaria) | 0.116 | 53.18 | 6.17 |
| mo042 | h | Oficial estructurista. (mano de obra) | 3.732 | 124.86 | 465.98 |
| mo112 | h | Peón albañil. (mano de obra) | 2.022 | 71.45 | 144.47 |
| % | % | Herramienta menor | 2 % | 1347.69 | 26.95 |
|  |  | Costes directos |  |  | 1374.64 |
