# Conector soldado

- Propiedad del archivo: CYPE INGENIEROS, S.A.
- Formato: FIEBDC-3/2002
- Ámbito geográfico: México
- Divisa: MXN
- Costes indirectos: 3.00 %
- Gastos generales: 13.00 %
- Beneficio industrial: 6.00 %
- IVA: 16.00 %

## E Estructuras

### EH Concreto reforzado

#### EHX Losas con lámina metálica

**EHX021** Ud Conector soldado.
Conector de acero galvanizado de 19 mm de diámetro y 123 mm de altura, para su utilización sobre vigas metálicas en losas de lámina colaborante de 14,5 cm de peralte mínimo; fijado mediante soldadura.
Incluye: Replanteo y disposición de conectores. Fijación de conectores mediante soldadura.
Criterio de cuantificación de proyecto: Número de unidades previstas, según documentación gráfica de Proyecto.
Criterio de cuantificación de obra: Se medirá el número de unidades realmente ejecutadas según especificaciones de Proyecto.

| Código | Ud | Descripción | Rendimiento | Precio | Importe |
|---|---|---|---|---|---|
| mt07cem040c | Ud | Conector de acero galvanizado con cabeza de disco, de 19 mm de diámetro y 123 mm de altura, para fijar a estructura de acero mediante soldadura a la lámina colaborante. (material) | 1.000 | 30.44 | 30.44 |
| mq08sol030 | h | Equipo y elementos auxiliares para soldadura de conectores. (maquinaria) | 0.058 | 305.60 | 17.72 |
| mo047 | h | Oficial montador de estructura metálica. (mano de obra) | 0.078 | 124.86 | 9.74 |
| % | % | Herramienta menor | 2 % | 57.90 | 1.16 |
|  |  | Costes directos |  |  | 59.06 |
