# Colocación de inyectores externos, en fisura de elemento de concreto

- Propiedad del archivo: CYPE INGENIEROS, S.A.
- Formato: FIEBDC-3/2002
- Ámbito geográfico: México
- Divisa: MXN
- Costes indirectos: 3.00 %
- Gastos generales: 13.00 %
- Beneficio industrial: 6.00 %
- IVA: 16.00 %

## E Estructuras

### EH Concreto reforzado

#### EHY Reparaciones

**EHY063** m Colocación de inyectores externos, en fisura de elemento de concreto.
Colocación de inyectores externos, cada 25 cm, en fisura de elemento de concreto, con adhesivo tixotrópico de dos componentes a base de resina epoxi.
Criterio de valoración económica: El precio no incluye la inyección de la resina.
Incluye: Replanteo. Fijación de los inyectores. Retirada de los inyectores.
Criterio de cuantificación de proyecto: Longitud medida según documentación gráfica de Proyecto.
Criterio de cuantificación de obra: Se medirá la longitud realmente ejecutada según especificaciones de Proyecto.

| Código | Ud | Descripción | Rendimiento | Precio | Importe |
|---|---|---|---|---|---|
| mt09reh121 | Ud | Tapón inyector externo. (material) | 4.000 | 6.31 | 25.24 |
| mt09reh122 | Ud | Inyector externo. (material) | 4.000 | 20.52 | 82.08 |
| mt09reh120a | kg | Adhesivo tixotrópico de dos componentes a base de resina epoxi, para la correcta unión entre el concreto fresco y el concreto endurecido o para mejorar la adherencia del concreto endurecido y el acero. (material) | 0.200 | 170.34 | 34.07 |
| mo020 | h | Oficial albañil. (mano de obra) | 0.467 | 119.98 | 56.03 |
| mo112 | h | Peón albañil. (mano de obra) | 0.525 | 71.45 | 37.51 |
| % | % | Herramienta menor | 2 % | 234.93 | 4.70 |
|  |  | Costes directos |  |  | 239.63 |
