# Columna prefabricada de concreto reforzado, imitación madera

- Propiedad del archivo: CYPE INGENIEROS, S.A.
- Formato: FIEBDC-3/2002
- Ámbito geográfico: México
- Divisa: MXN
- Costes indirectos: 3.00 %
- Gastos generales: 13.00 %
- Beneficio industrial: 6.00 %
- IVA: 16.00 %

## E Estructuras

### EP Concreto prefabricado

#### EPS Columnas

**EPS100** Ud Columna prefabricada de concreto reforzado, imitación madera.
Columna prefabricada de concreto reforzado, de 30x30 cm y sección hueca, de 250 cm de altura, con 4 barras de acero de 12 mm de diámetro, acabado imitación madera, con una mano de lasur. Incluso concreto f'c=25 MPa (250 kg/cm²), clasificación de exposición A1, tamaño máximo del agregado 20 mm, revenimiento de 5 a 10 cm para relleno de la columna, pieza troncopiramidal para apoyo y pieza plana para remate superior.
Incluye: Replanteo de las columnas. Izado y presentación de las columnas mediante grúa. Ajuste a su posición correcta y nivelación. Montaje y desmontaje de apeos complementarios.
Criterio de cuantificación de proyecto: Número de unidades previstas, según documentación gráfica de Proyecto.
Criterio de cuantificación de obra: Se medirá el número de unidades realmente ejecutadas según especificaciones de Proyecto.

| Código | Ud | Descripción | Rendimiento | Precio | Importe |
|---|---|---|---|---|---|
| mt07pha080g | Ud | Columna prefabricada de concreto reforzado, de 30x30 cm y sección hueca, de 250 cm de altura, con 4 barras de acero de 12 mm de diámetro, acabado imitación madera, con una mano de lasur. (material) | 1.000 | 6205.83 | 6205.83 |
| mt07pha081a | Ud | Pieza troncopiramidal de 37x37 cm de base inferior, 32x32 cm de base superior y 35 cm de altura, acabado imitación madera, con una mano de lasur, para apoyo de columna prefabricada de concreto reforzado, de 30x30 cm y sección hueca. (material) | 1.000 | 1625.84 | 1625.84 |
| mt07pha082a | Ud | Pieza plana de 33x33x3 cm, acabado imitación madera, con una mano de lasur, para remate superior de columna prefabricada de concreto reforzado, de 30x30 cm y sección hueca. (material) | 1.000 | 286.19 | 286.19 |
| mt10haf061ci | m³ | Concreto f'c=25 MPa (250 kg/cm²), clasificación de exposición A1, tamaño máximo del agregado 20 mm, revenimiento nominal del concreto fresco de 5 a 10 mm, premezclado, según RCDF NTC Diseño y Construcción de Estructuras de Concreto (2004). (material) | 0.123 | 1391.26 | 171.12 |
| mq07gte010a | h | Grúa autopropulsada de brazo telescópico con una capacidad de elevación de 12 t y 20 m de altura máxima de trabajo. (maquinaria) | 0.275 | 852.29 | 234.38 |
| mo046 | h | Oficial montador de estructura prefabricada de concreto. (mano de obra) | 0.525 | 124.86 | 65.55 |
| mo093 | h | Ayudante montador de estructura prefabricada de concreto. (mano de obra) | 0.894 | 75.97 | 67.92 |
| % | % | Herramienta menor | 2 % | 8656.83 | 173.14 |
|  |  | Costes directos |  |  | 8829.97 |
