# Dintel de perfil de acero galvanizado

- Propiedad del archivo: CYPE INGENIEROS, S.A.
- Formato: FIEBDC-3/2002
- Ámbito geográfico: México
- Divisa: MXN
- Costes indirectos: 3.00 %
- Gastos generales: 13.00 %
- Beneficio industrial: 6.00 %
- IVA: 16.00 %

## F Fachadas y muros divisorios

### FC Dinteles, cargaderos y cajones de persiana

#### FCA De acero

**FCA050** m Dintel de perfil de acero galvanizado.
Dintel de perfil de acero galvanizado, de forma ondulada, de 6 cm de anchura, para interior, apoyado sobre una capa de mortero de cemento, confeccionado en obra, dosificación 1:5.
Incluye: Limpieza y preparación del plano de apoyo. Replanteo del nivel de apoyo del dintel. Colocación y fijación provisional del dintel. Aplomado y nivelación.
Criterio de cuantificación de proyecto: Longitud medida según documentación gráfica de Proyecto, incluyendo las entregas en los apoyos.
Criterio de cuantificación de obra: Se medirá la longitud realmente ejecutada según especificaciones de Proyecto, incluyendo las entregas en los apoyos.

| Código | Ud | Descripción | Rendimiento | Precio | Importe |
|---|---|---|---|---|---|
| mt20dah020f | m | Perfil de acero galvanizado, de forma ondulada, de 6 cm de anchura. (material) | 1.000 | 96.40 | 96.40 |
| mt08aaa010a | m³ | Agua. (material) | 0.006 | 22.86 | 0.14 |
| mt01arg005a | t | Arena de cantera, para mortero hecho en obra. (material) | 0.002 | 315.71 | 0.63 |
| mt08cem000f | kg | Cemento gris en sacos. (material) | 0.300 | 2.24 | 0.67 |
| mq06hor010 | h | Revolvedora de concreto eléctrica con una capacidad de amasado de 160 l. (maquinaria) | 0.006 | 53.58 | 0.32 |
| mo020 | h | Oficial albañil. (mano de obra) | 0.323 | 119.98 | 38.75 |
| mo113 | h | Cabo albañil. (mano de obra) | 0.617 | 70.30 | 43.38 |
| % | % | Herramienta menor | 2 % | 180.29 | 3.61 |
|  |  | Costes directos |  |  | 183.90 |
