# Antepecho de mampostería

- Propiedad del archivo: CYPE INGENIEROS, S.A.
- Formato: FIEBDC-3/2002
- Ámbito geográfico: México
- Divisa: MXN
- Costes indirectos: 3.00 %
- Gastos generales: 13.00 %
- Beneficio industrial: 6.00 %
- IVA: 16.00 %

## F Fachadas y muros divisorios

### FD Defensas

#### FDA Antepechos

**FDA005** m Antepecho de mampostería.
Antepecho de 1,25 m de altura, de 11 cm de espesor de mampostería de tabique de barro hueco triple, para revestir, 33x16x11 cm, con juntas horizontales y verticales de 10 mm de espesor, asentada con mortero de cemento confeccionado en obra, con 250 kg/m³ de cemento, color gris, dosificación 1:6, suministrado en sacos; aplanado grueso en ambas caras con mortero de cemento confeccionado en obra, con 250 kg/m³ de cemento, color gris, dosificación 1:6, suministrado en sacos. Incluso pieza superior de coronación.
Incluye: Limpieza y preparación de la superficie de apoyo. Replanteo de la mampostería a realizar. Preparación del mortero. Asiento de la primera hilada sobre capa de mortero. Colocación y aplomado de miras de referencia. Tendido de hilos entre miras. Colocación de plomos fijos en las aristas. Colocación de las piezas por hiladas a nivel. Replanteo de alineaciones y niveles. Ejecución de encuentros y pilastras. Aplanado grueso de paramentos.
Criterio de cuantificación de proyecto: Longitud medida a ejes, según documentación gráfica de Proyecto.
Criterio de cuantificación de obra: Se medirá, a ejes, la longitud realmente ejecutada según especificaciones de Proyecto.

| Código | Ud | Descripción | Rendimiento | Precio | Importe |
|---|---|---|---|---|---|
| mt04lvc010i | Ud | Tabique de barro hueco triple, para revestir, 33x16x11 cm, densidad 810 kg/m³. (material) | 22.313 | 10.53 | 234.96 |
| mt08aaa010a | m³ | Agua. (material) | 0.029 | 22.64 | 0.66 |
| mt01arg005a | t | Arena de cantera, para mortero hecho en obra. (material) | 0.182 | 312.71 | 56.91 |
| mt08cem000f | kg | Cemento gris en sacos. (material) | 28.178 | 2.22 | 62.56 |
| mt20ahp010j | m | Albardilla prefabricada de concreto, con un ángulo de inclinación de 10°, de color blanco, en piezas de 500x200x50 mm, con goterón, para cubrición de muros, y anclaje metálico de acero inoxidable en su cara inferior. (material) | 1.050 | 183.86 | 193.05 |
| mq06hor010 | h | Revolvedora de concreto eléctrica con una capacidad de amasado de 160 l. (maquinaria) | 0.091 | 53.42 | 4.86 |
| mo021 | h | Oficial albañil especializado en trabajos de mampostería. (mano de obra) | 2.549 | 121.97 | 310.90 |
| mo078 | h | Ayudante albañil especializado en trabajos de mampostería. (mano de obra) | 1.275 | 74.26 | 94.68 |
| mo114 | h | Peón albañil especializado en trabajos de mampostería. (mano de obra) | 1.629 | 71.46 | 116.41 |
| % | % | Herramienta menor | 2 % | 1074.99 | 21.50 |
|  |  | Costes directos |  |  | 1096.49 |
