# Celosía longitudinal en fachada, de mampostería reforzada interiormente de piezas en "U" cerámicas aparente

- Propiedad del archivo: CYPE INGENIEROS, S.A.
- Formato: FIEBDC-3/2002
- Ámbito geográfico: México
- Divisa: MXN
- Costes indirectos: 3.00 %
- Gastos generales: 13.00 %
- Beneficio industrial: 6.00 %
- IVA: 16.00 %

## F Fachadas y muros divisorios

### FD Defensas

#### FDZ Celosías

**FDZ010** m Celosía longitudinal en fachada, de mampostería reforzada interiormente de piezas en "U" cerámicas aparente.
Celosía longitudinal en fachada, de mampostería reforzada interiormente, realizada con dos hiladas de piezas en "U" aparente hidrofugadas, color Salmón, acabado liso, 24x11,5x5 cm, asentadas con mortero de cemento confeccionado en obra, con 250 kg/m³ de cemento, color gris, dosificación 1:6, suministrado en sacos, con juntas horizontales y verticales de 10 mm de espesor, junta rehundida; con refuerzo de acero fy=4200 kg/cm² (cuantía 4,3 kg/m²) y macizado de mortero; apeo mediante puntales metálicos telescópicos y tablones de madera.
Criterio de valoración económica: El precio incluye el habilitado del acero (corte y doblez) en el área de trabajo, en obra y el armado en el lugar definitivo de su colocación en obra.
Incluye: Definición de los planos de fachada mediante plomos. Replanteo, planta a planta. Replanteo y corte de los tablones. Instalación del apeo. Colocación y aplomado de miras de referencia. Tendido de hilos entre miras. Colocación de plomos fijos en las aristas. Preparación del mortero. Colocación de las piezas por hiladas a nivel. Colocación de los armados. Macizado con mortero. Desmontaje y retirada del apeo.
Criterio de cuantificación de proyecto: Longitud medida según documentación gráfica de Proyecto, incluyendo las entregas en los apoyos.
Criterio de cuantificación de obra: Se medirá la longitud realmente ejecutada según especificaciones de Proyecto, incluyendo las entregas en los apoyos.

| Código | Ud | Descripción | Rendimiento | Precio | Importe |
|---|---|---|---|---|---|
| mt05plt011bb | Ud | Pieza en "U" aparente hidrofugada, color Salmón, acabado liso, 24x11,5x5 cm. (material) | 8.000 | 24.04 | 192.32 |
| mt08aaa010a | m³ | Agua. (material) | 0.012 | 22.86 | 0.27 |
| mt01arg005a | t | Arena de cantera, para mortero hecho en obra. (material) | 0.094 | 315.71 | 29.68 |
| mt08cem000f | kg | Cemento gris en sacos. (material) | 14.490 | 2.24 | 32.46 |
| mt07aco080a | kg | Acero fy=4200 kg/cm², de varios diámetros, según NMX-C-407-ONNCCE. (material) | 4.515 | 12.85 | 58.02 |
| mt08var050 | kg | Alambre galvanizado para atar, de 1,30 mm de diámetro. (material) | 0.108 | 22.86 | 2.47 |
| mt50spa050m | m³ | Tablón de madera de pino, dimensiones 20x7,2 cm. (material) | 0.003 | 6692.74 | 20.08 |
| mt50spa101 | kg | Clavos de acero. (material) | 0.050 | 28.53 | 1.43 |
| mt50spa081a | Ud | Puntal metálico telescópico, de hasta 3 m de altura. (material) | 0.013 | 293.38 | 3.81 |
| mq06hor010 | h | Revolvedora de concreto eléctrica con una capacidad de amasado de 160 l. (maquinaria) | 0.049 | 53.58 | 2.63 |
| op00ciz020 |  | Cizalla para acero en varillas corrugadas. | 1.000 | 0.00 | 0.00 |
| mo043 | h | Oficial fierrero. (mano de obra) | 0.125 | 124.86 | 15.61 |
| mo090 | h | Ayudante fierrero. (mano de obra) | 0.125 | 75.97 | 9.50 |
| mo021 | h | Oficial albañil especializado en trabajos de mampostería. (mano de obra) | 0.760 | 119.98 | 91.18 |
| mo114 | h | Peón albañil especializado en trabajos de mampostería. (mano de obra) | 1.521 | 70.30 | 106.93 |
| % | % | Herramienta menor | 2 % | 566.39 | 11.33 |
|  |  | Costes directos |  |  | 577.72 |
