# Dala ahogada de bloques en "U" de concreto

- Propiedad del archivo: CYPE INGENIEROS, S.A.
- Formato: FIEBDC-3/2002
- Ámbito geográfico: México
- Divisa: MXN
- Costes indirectos: 3.00 %
- Gastos generales: 13.00 %
- Beneficio industrial: 6.00 %
- IVA: 16.00 %

## F Fachadas y muros divisorios

### FE Mampostería estructural

#### FEC Muros de mampostería confinada

**FEC025** m Dala ahogada de bloques en "U" de concreto.
Dala ahogada, de bloques en "U" de concreto pesado, repellables, 12x20x40 cm, asentados con mortero de cemento confeccionado en obra, con 250 kg/m³ de cemento, color gris, dosificación 1:6, suministrado en sacos; con refuerzo de concreto de relleno, f'c=15 MPa (150 kg/cm²), clasificación de exposición A1, tamaño máximo del agregado 12 mm, revenimiento mayor de 10 cm, hecho en obra, colado con medios manuales, y armadura electrosoldada 15x15-4; para muro portante de mampostería. Incluso alambre de atar y separadores.
Incluye: Replanteo. Colocación de las piezas. Resolución de esquinas y encuentros. Colocación de los armados. Preparación del concreto. Colado, vibrado y curado del concreto. Limpieza.
Criterio de cuantificación de proyecto: Longitud medida según documentación gráfica de Proyecto, sin duplicar esquinas ni encuentros.
Criterio de cuantificación de obra: Se medirá la longitud realmente ejecutada según especificaciones de Proyecto, sin duplicar esquinas ni encuentros.

| Código | Ud | Descripción | Rendimiento | Precio | Importe |
|---|---|---|---|---|---|
| mt02bhg100a | Ud | Bloque en "U" de concreto pesado, repellable, 12x20x40 cm. Según NMX-C-404-ONNCCE. (material) | 2.500 | 16.25 | 40.63 |
| mt08aaa010a | m³ | Agua. (material) | 0.010 | 22.64 | 0.23 |
| mt01arg005a | t | Arena de cantera, para mortero hecho en obra. (material) | 0.015 | 312.71 | 4.69 |
| mt08cem000f | kg | Cemento gris en sacos. (material) | 15.477 | 2.22 | 34.36 |
| mt08var050 | kg | Alambre galvanizado para atar, de 1,30 mm de diámetro. (material) | 0.010 | 22.64 | 0.23 |
| mt07aac010i | m | Armadura electrosoldada para vigas de confinamiento, 15x15-4, diámetro 6,35 mm, fy=6000 kg/cm², longitud 6 m y peso 1,31 kg. Según NMX-B-456-ONNCCE. (material) | 1.050 | 22.89 | 24.03 |
| mt01arg000f | m³ | Arena cribada. (material) | 0.022 | 143.91 | 3.17 |
| mt01arg001fd | m³ | Agregado grueso homogeneizado, de tamaño máximo 12 mm. (material) | 0.027 | 252.65 | 6.82 |
| mq06hor010 | h | Revolvedora de concreto eléctrica con una capacidad de amasado de 160 l. (maquinaria) | 0.037 | 53.42 | 1.98 |
| op00amo010 |  | Amoladora o radial. | 1.000 | 0.00 | 0.00 |
| op00ciz020 |  | Cizalla para acero en varillas corrugadas. | 1.000 | 0.00 | 0.00 |
| au00auh040 |  | Vibrador de concreto, eléctrico. | 1.000 | 0.00 | 0.00 |
| mo021 | h | Oficial albañil especializado en trabajos de mampostería. (mano de obra) | 0.148 | 127.32 | 18.84 |
| mo114 | h | Peón albañil especializado en trabajos de mampostería. (mano de obra) | 0.288 | 74.59 | 21.48 |
| mo043 | h | Oficial fierrero. (mano de obra) | 0.016 | 132.49 | 2.12 |
| mo090 | h | Ayudante fierrero. (mano de obra) | 0.016 | 80.62 | 1.29 |
| % | % | Herramienta menor | 2 % | 159.87 | 3.20 |
|  |  | Costes directos |  |  | 163.07 |
