# Capa de muro divisorio interior, de mampostería de bloque de concreto aparente

- Propiedad del archivo: CYPE INGENIEROS, S.A.
- Formato: FIEBDC-3/2002
- Ámbito geográfico: México
- Divisa: MXN
- Costes indirectos: 3.00 %
- Gastos generales: 13.00 %
- Beneficio industrial: 6.00 %
- IVA: 16.00 %

## F Fachadas y muros divisorios

### FF Mampostería no estructural

#### FFP Capa aparente en muro divisorio

**FFP020** m² Capa de muro divisorio interior, de mampostería de bloque de concreto aparente.
Capa de muro divisorio interior, de 12 cm de espesor, de mampostería de bloque hueco de concreto pesado, aparente, tipo split, color gris, 12x20x40 cm, con juntas horizontales y verticales de 10 mm de espesor, junta rehundida, con juntas horizontales y verticales de 10 mm de espesor, junta rehundida, asentada con mortero de cemento confeccionado en obra, con 250 kg/m³ de cemento, color gris, dosificación 1:6, suministrado en sacos. Formación de los dinteles mediante piezas en "U" con armado y macizado de concreto. Formación de encuentros mediante armado y macizado de concreto.
Incluye: Replanteo y trazo en la losa de los muros divisorios a realizar. Marcado en las columnas de los niveles de referencia general de planta y de nivel de piso terminado. Colocación y aplomado de miras de referencia. Encuentros de la mampostería con fachadas, columnas y muros divisorios. Tendido de hilos entre miras. Preparación del mortero. Colocación de las piezas por hiladas a nivel. Realización de todos los trabajos necesarios para la resolución de los huecos. Encuentro de la mampostería con la losa superior. Repaso de las juntas y limpieza final del paramento.
Criterio de cuantificación de proyecto: Superficie medida según documentación gráfica de Proyecto, sin duplicar esquinas ni encuentros, deduciendo los huecos de superficie mayor de 3 m².
Criterio de cuantificación de obra: Se medirá la superficie realmente ejecutada según especificaciones de Proyecto, sin duplicar esquinas ni encuentros, deduciendo los huecos de superficie mayor de 3 m².

| Código | Ud | Descripción | Rendimiento | Precio | Importe |
|---|---|---|---|---|---|
| mt03bhe040pe | Ud | Bloque hueco de concreto pesado, aparente, tipo split, color gris, 12x20x40 cm, resistencia a compresión MPa; con el precio incrementado el 20% en concepto de piezas especiales. Según NMX-C-441-ONNCCE. (material) | 13.000 | 14.48 | 188.24 |
| mt08aaa010a | m³ | Agua. (material) | 0.010 | 22.64 | 0.23 |
| mt01arg005a | t | Arena de cantera, para mortero hecho en obra. (material) | 0.015 | 312.71 | 4.69 |
| mt08cem000f | kg | Cemento gris en sacos. (material) | 8.026 | 2.22 | 17.82 |
| mt07aco080a | kg | Acero fy=4200 kg/cm², de varios diámetros, según NMX-C-407-ONNCCE. (material) | 0.750 | 12.74 | 9.56 |
| mt01arg000f | m³ | Arena cribada. (material) | 0.007 | 143.91 | 1.01 |
| mt01arg001fd | m³ | Agregado grueso homogeneizado, de tamaño máximo 12 mm. (material) | 0.009 | 252.65 | 2.27 |
| mq06hor010 | h | Revolvedora de concreto eléctrica con una capacidad de amasado de 160 l. (maquinaria) | 0.007 | 53.42 | 0.37 |
| mo021 | h | Oficial albañil especializado en trabajos de mampostería. (mano de obra) | 1.598 | 127.32 | 203.46 |
| mo114 | h | Peón albañil especializado en trabajos de mampostería. (mano de obra) | 0.917 | 74.59 | 68.40 |
| % | % | Herramienta menor | 2 % | 496.05 | 9.92 |
|  |  | Costes directos |  |  | 505.97 |
