# Acero conformado en frío, en subestructura soporte para la sustentación del revestimiento exterior de fachada ligera

- Propiedad del archivo: CYPE INGENIEROS, S.A.
- Formato: FIEBDC-3/2002
- Ámbito geográfico: México
- Divisa: MXN
- Costes indirectos: 3.00 %
- Gastos generales: 13.00 %
- Beneficio industrial: 6.00 %
- IVA: 16.00 %

## F Fachadas y muros divisorios

### FL Fachadas ligeras

#### FLJ Subestructura soporte

**FLJ010** kg Acero conformado en frío, en subestructura soporte para la sustentación del revestimiento exterior de fachada ligera.
Acero A 36, en perfiles conformados en frío, según ASTM A 36, acabado galvanizado.
Incluye: Replanteo. Presentación, nivelación y montaje de la subestructura soporte.
Criterio de cuantificación de proyecto: Peso nominal medido según documentación gráfica de Proyecto.
Criterio de cuantificación de obra: Se determinará, a partir del peso obtenido en báscula oficial de las unidades llegadas a obra, el peso de las unidades realmente ejecutadas según especificaciones de Proyecto.

| Código | Ud | Descripción | Rendimiento | Precio | Importe |
|---|---|---|---|---|---|
| mt07ali000c | kg | Acero A 36, en perfiles conformados en frío, según ASTM A 36, acabado galvanizado, incluso accesorios, tornillería y elementos de anclaje. Trabajado y montado en taller, para colocar con uniones atornilladas en obra. (material) | 1.000 | 102.49 | 102.49 |
| op00cor020 |  | Cortadora manual de metal, de disco. | 1.000 | 0.00 | 0.00 |
| op00ato010 |  | Atornillador. | 1.000 | 0.00 | 0.00 |
| op00tal010 |  | Taladro. | 1.000 | 0.00 | 0.00 |
| mo047 | h | Oficial montador de estructura metálica. (mano de obra) | 0.017 | 124.86 | 2.12 |
| mo094 | h | Ayudante montador de estructura metálica. (mano de obra) | 0.017 | 75.97 | 1.29 |
| % | % | Herramienta menor | 2 % | 105.90 | 2.12 |
|  |  | Costes directos |  |  | 108.02 |
