# Acero laminado en caliente, en subestructura soporte para la sustentación del revestimiento exterior de fachada ligera

- Propiedad del archivo: CYPE INGENIEROS, S.A.
- Formato: FIEBDC-3/2002
- Ámbito geográfico: México
- Divisa: MXN
- Costes indirectos: 3.00 %
- Gastos generales: 13.00 %
- Beneficio industrial: 6.00 %
- IVA: 16.00 %

## F Fachadas y muros divisorios

### FL Fachadas ligeras

#### FLJ Subestructura soporte

**FLJ020** kg Acero laminado en caliente, en subestructura soporte para la sustentación del revestimiento exterior de fachada ligera.
Acero A 36, en subestructura soporte de bastidor ligero de perfiles, formada por piezas simples de perfiles laminados en caliente, para la sustentación del revestimiento exterior de fachada ligera, acabado con imprimación antioxidante, colocación con uniones atornilladas en obra y anclajes mecánicos para su fijación.
Criterio de valoración económica: El precio incluye los tornillos, los cortes, los despuntes, las piezas especiales, las placas de arranque y de transición de columna inferior a superior, los casquillos y los elementos auxiliares de montaje.
Incluye: Replanteo. Presentación, nivelación y montaje de la subestructura soporte.
Criterio de cuantificación de proyecto: Peso nominal medido según documentación gráfica de Proyecto.
Criterio de cuantificación de obra: Se determinará, a partir del peso obtenido en báscula oficial de las unidades llegadas a obra, el peso de las unidades realmente ejecutadas según especificaciones de Proyecto.

| Código | Ud | Descripción | Rendimiento | Precio | Importe |
|---|---|---|---|---|---|
| mt07ala000ac | kg | Acero laminado A 36, en perfiles laminados en caliente, según ASTM A 36, piezas simples, para aplicaciones estructurales, acabado con imprimación antioxidante. Trabajado y montado en taller, para colocar con uniones atornilladas en obra. (material) | 1.000 | 32.88 | 32.88 |
| mt26aaa023a | Ud | Anclaje mecánico con taquete de expansión de acero galvanizado, tuerca y arandela. (material) | 0.200 | 25.35 | 5.07 |
| op00lla010 |  | Llave de impacto. | 1.000 | 0.00 | 0.00 |
| op00cor020 |  | Cortadora manual de metal, de disco. | 1.000 | 0.00 | 0.00 |
| mo047 | h | Oficial montador de estructura metálica. (mano de obra) | 0.036 | 124.86 | 4.49 |
| mo094 | h | Ayudante montador de estructura metálica. (mano de obra) | 0.036 | 75.97 | 2.73 |
| % | % | Herramienta menor | 2 % | 45.17 | 0.90 |
|  |  | Costes directos |  |  | 46.07 |
