# Capa principal de fachada ETICS, de mampostería de muro divisorio o bloque cerámico para revestir

- Propiedad del archivo: CYPE INGENIEROS, S.A.
- Formato: FIEBDC-3/2002
- Ámbito geográfico: México
- Divisa: MXN
- Costes indirectos: 3.00 %
- Gastos generales: 13.00 %
- Beneficio industrial: 6.00 %
- IVA: 16.00 %

## F Fachadas y muros divisorios

### FS Fachadas ETICS

#### FSR Capa principal de mampostería para revestir

**FSR010** m² Capa principal de fachada ETICS, de mampostería de muro divisorio o bloque cerámico para revestir.
Capa principal de fachada ETICS, apoyada sobre la losa y enrasada, de 10 cm de espesor, de mampostería de tabique de barro con perforaciones verticales, repellable, 10x12x24 cm, con juntas de 10 mm de espesor, asentada con mortero de cemento confeccionado en obra, con 250 kg/m³ de cemento, color gris, dosificación 1:6, suministrado en sacos. Formación de los dinteles mediante piezas en "U" con armado y macizado de concreto. Formación de encuentros mediante armado y macizado de concreto.
Incluye: Definición de los planos de fachada mediante plomos. Replanteo, planta a planta. Marcado en las columnas de los niveles de referencia general de planta y de nivel de piso terminado. Encuentros de la mampostería con fachadas, columnas y muros divisorios. Preparación del mortero. Asiento de la primera hilada sobre capa de mortero. Colocación y aplomado de miras de referencia. Tendido de hilos entre miras. Colocación de plomos fijos en las aristas. Corte de las piezas. Colocación de las piezas por hiladas a nivel. Realización de todos los trabajos necesarios para la resolución de los huecos. Encuentro de la mampostería con la losa superior.
Criterio de cuantificación de proyecto: Superficie medida según documentación gráfica de Proyecto, sin duplicar esquinas ni encuentros, deduciendo los huecos de superficie mayor de 4 m². En los huecos que no se deduzcan, están incluidos los trabajos de realizar la superficie interior del hueco.
Criterio de cuantificación de obra: Se medirá la superficie realmente ejecutada según especificaciones de Proyecto, sin duplicar esquinas ni encuentros, deduciendo los huecos de superficie mayor de 4 m². En los huecos que no se deduzcan, están incluidos los trabajos de realizar la superficie interior del hueco.

| Código | Ud | Descripción | Rendimiento | Precio | Importe |
|---|---|---|---|---|---|
| mt04lhm010jdne | Ud | Tabique de barro con perforaciones verticales, repellable, 10x12x24 cm; con el precio incrementado el 20% en concepto de piezas especiales: cadenas. Según NMX-C-441-ONNCCE. (material) | 33.000 | 4.32 | 142.56 |
| mt08aaa010a | m³ | Agua. (material) | 0.004 | 22.86 | 0.09 |
| mt01arg005a | t | Arena de cantera, para mortero hecho en obra. (material) | 0.019 | 315.71 | 6.00 |
| mt08cem000f | kg | Cemento gris en sacos. (material) | 8.668 | 2.24 | 19.42 |
| mt07aco080a | kg | Acero fy=4200 kg/cm², de varios diámetros, según NMX-C-407-ONNCCE. (material) | 0.750 | 12.85 | 9.64 |
| mt01arg000f | m³ | Arena cribada. (material) | 0.007 | 145.29 | 1.02 |
| mt01arg001fd | m³ | Agregado grueso homogeneizado, de tamaño máximo 12 mm. (material) | 0.009 | 255.07 | 2.30 |
| mt50spa050m | m³ | Tablón de madera de pino, dimensiones 20x7,2 cm. (material) | 0.001 | 6692.74 | 6.69 |
| mt50spa081a | Ud | Puntal metálico telescópico, de hasta 3 m de altura. (material) | 0.003 | 293.38 | 0.88 |
| mt50spa101 | kg | Clavos de acero. (material) | 0.011 | 28.53 | 0.31 |
| mq06hor010 | h | Revolvedora de concreto eléctrica con una capacidad de amasado de 160 l. (maquinaria) | 0.009 | 53.58 | 0.48 |
| op00roz010 |  | Rozadora. | 1.000 | 0.00 | 0.00 |
| op00amo010 |  | Amoladora o radial. | 1.000 | 0.00 | 0.00 |
| mo021 | h | Oficial albañil especializado en trabajos de mampostería. (mano de obra) | 2.353 | 119.98 | 282.31 |
| mo114 | h | Peón albañil especializado en trabajos de mampostería. (mano de obra) | 1.588 | 70.30 | 111.64 |
| % | % | Herramienta menor | 2 % | 583.34 | 11.67 |
|  |  | Costes directos |  |  | 595.01 |
