# Sistema de pletina de púas para protección de la fachada frente a las aves

- Propiedad del archivo: CYPE INGENIEROS, S.A.
- Formato: FIEBDC-3/2002
- Ámbito geográfico: México
- Divisa: MXN
- Costes indirectos: 3.00 %
- Gastos generales: 13.00 %
- Beneficio industrial: 6.00 %
- IVA: 16.00 %

## F Fachadas y muros divisorios

### FZ Limpieza y tratamientos superficiales

#### FZP Protección frente a las aves

**FZP020** m Sistema de pletina de púas para protección de la fachada frente a las aves.
Suministro e instalación sobre viga, con fijaciones mecánicas, de sistema de pletina de púas, para la protección frente a las aves de una franja de hasta 275 mm de anchura en elemento de fachada, formada por una lámina de policarbonato estable frente a los rayos UV, de 330 mm de anchura y 1 mm de espesor, que lleva insertadas a modo de púas, cada 33 mm, unas varillas romas en forma de 'U', de acero inoxidable, de 1,4 mm de diámetro y 166 mm de altura. Incluso fijaciones a presión para vigas, accesorios y material auxiliar. Totalmente montado y probado, sin incluir la repercusión del andamio ni afectar a la estabilidad del elemento.
Incluye: Limpieza y preparación del soporte. Replanteo. Colocación de las fijaciones mecánicas sobre el soporte. Instalación de la pletina de púas.
Criterio de cuantificación de proyecto: Longitud medida según documentación gráfica de Proyecto.
Criterio de cuantificación de obra: Se medirá la longitud realmente ejecutada según especificaciones de Proyecto.

| Código | Ud | Descripción | Rendimiento | Precio | Importe |
|---|---|---|---|---|---|
| mt41ave020d | m | Pletina de púas, para la protección frente a las aves de una franja de hasta 275 mm de anchura en elemento de fachada, formada por una lámina de policarbonato estable frente a los rayos UV, de 330 mm de anchura y 1 mm de espesor, que lleva insertadas a modo de púas, cada 33 mm, unas varillas romas en forma de 'U', de acero inoxidable, de 1,4 mm de diámetro y 166 mm de altura, para ahuyentar a las aves sin causarles perjuicio. (material) | 1.000 | 207.52 | 207.52 |
| mt41ave021c | Ud | Fijación a presión para la colocación de pletina de púas sobre viga, en sistemas de protección de la fachada frente a las aves. (material) | 6.000 | 17.25 | 103.50 |
| mo020 | h | Oficial albañil. (mano de obra) | 0.289 | 119.98 | 34.67 |
| % | % | Herramienta menor | 2 % | 345.69 | 6.91 |
|  |  | Costes directos |  |  | 352.60 |
