# Anclaje mecánico con taquete de expansión y tornillo, en concreto

- Propiedad del archivo: CYPE INGENIEROS, S.A.
- Formato: FIEBDC-3/2002
- Ámbito geográfico: México
- Divisa: MXN
- Costes indirectos: 3.00 %
- Gastos generales: 13.00 %
- Beneficio industrial: 6.00 %
- IVA: 16.00 %

## H Remates y ayudas

### HA Anclajes

#### HAH Sobre concreto

**HAH002** Ud Anclaje mecánico con taquete de expansión y tornillo, en concreto.
Anclaje mecánico con taquete de expansión de poliamida y tornillo de acero inoxidable AISI 316, de cabeza avellanada, de 10 mm de diámetro y 80 mm de longitud, para fijación de elemento no estructural a soporte de concreto endurecido.
Incluye: Replanteo de la posición del anclaje. Ejecución de la perforación. Limpieza del polvo resultante. Introducción del anclaje. Atornillado. Limpieza de los restos sobrantes.
Criterio de cuantificación de proyecto: Número de unidades previstas, según documentación gráfica de Proyecto.
Criterio de cuantificación de obra: Se medirá el número de unidades realmente ejecutadas según especificaciones de Proyecto.

| Código | Ud | Descripción | Rendimiento | Precio | Importe |
|---|---|---|---|---|---|
| mt26wur305h | Ud | Anclaje mecánico con taquete de expansión de poliamida y tornillo de acero inoxidable AISI 316, de cabeza avellanada, de 10 mm de diámetro y 80 mm de longitud. (material) | 1.000 | 80.82 | 80.82 |
| op00tal010 |  | Taladro. | 1.000 | 0.00 | 0.00 |
| op00ato010 |  | Atornillador. | 1.000 | 0.00 | 0.00 |
| mo113 | h | Cabo albañil. (mano de obra) | 0.049 | 70.30 | 3.44 |
| % | % | Herramienta menor | 2 % | 84.26 | 1.69 |
|  |  | Costes directos |  |  | 85.95 |
