# Perfil de transición entre pavimentos a distinto nivel, de acero inoxidable

- Propiedad del archivo: CYPE INGENIEROS, S.A.
- Formato: FIEBDC-3/2002
- Ámbito geográfico: México
- Divisa: MXN
- Costes indirectos: 3.00 %
- Gastos generales: 13.00 %
- Beneficio industrial: 6.00 %
- IVA: 16.00 %

## H Remates y ayudas

### HD Perfiles decorativos

#### HDS Perfiles para juntas entre pavimentos

**HDS040** m Perfil de transición entre pavimentos a distinto nivel, de acero inoxidable.
Perfil de transición entre pavimentos a distinto nivel, de acero inoxidable AISI 304, con superficie lisa, de 35 mm de anchura para salvar desniveles entre 1 y 5 mm. COLOCACIÓN: con tornillos.
Incluye: Preparación de la superficie soporte. Replanteo. Corte y preparación. Colocación y fijación.
Criterio de cuantificación de proyecto: Longitud medida según documentación gráfica de Proyecto. No se ha incrementado la cuantificación por roturas y recortes, ya que en la descomposición se ha considerado un 5% más de piezas.
Criterio de cuantificación de obra: Se medirá la longitud realmente ejecutada según especificaciones de Proyecto.

| Código | Ud | Descripción | Rendimiento | Precio | Importe |
|---|---|---|---|---|---|
| mt18jpc080a | m | Perfil de transición entre pavimentos a distinto nivel, de acero inoxidable AISI 304, con superficie lisa, de 35 mm de anchura para salvar desniveles entre 1 y 5 mm, con taladros para atornillar a la superficie soporte y tornillos. (material) | 1.050 | 81.46 | 85.53 |
| mo023 | h | Oficial colocador de pisos. (mano de obra) | 0.075 | 119.98 | 9.00 |
| % | % | Herramienta menor | 2 % | 94.53 | 1.89 |
|  |  | Costes directos |  |  | 96.42 |
