# Recibido de premarco de madera a muro divisorio de mampostería

- Propiedad del archivo: CYPE INGENIEROS, S.A.
- Formato: FIEBDC-3/2002
- Ámbito geográfico: México
- Divisa: MXN
- Costes indirectos: 3.00 %
- Gastos generales: 13.00 %
- Beneficio industrial: 6.00 %
- IVA: 16.00 %

## H Remates y ayudas

### HE Recibidos

#### HEC Marcos, premarcos y premarcos

**HEC020** Ud Recibido de premarco de madera a muro divisorio de mampostería.
Recibido de premarco de madera a muro divisorio de mampostería, con patillas de anclaje, con pasta de yeso B1, después de la ejecución del muro divisorio y con el pavimento colocado, para fijar posteriormente, sobre él, el marco de las puertas exteriores y ventanas de entre 2 y 4 m² de superficie.
Incluye: Replanteo. Apertura de huecos para embutir las patillas de anclaje. Nivelación y aplomado. Tapado de huecos con mortero. Fijación definitiva del premarco.
Criterio de cuantificación de proyecto: Número de unidades previstas, según documentación gráfica de Proyecto.
Criterio de cuantificación de obra: Se medirá el número de unidades realmente ejecutadas según especificaciones de Proyecto.

| Código | Ud | Descripción | Rendimiento | Precio | Importe |
|---|---|---|---|---|---|
| mt09pye010b | m³ | Pasta de yeso de construcción B1. (material) | 0.023 | 2176.76 | 50.07 |
| mo020 | h | Oficial albañil. (mano de obra) | 0.591 | 119.98 | 70.91 |
| mo113 | h | Cabo albañil. (mano de obra) | 0.591 | 70.30 | 41.55 |
| % | % | Herramienta menor | 2 % | 162.53 | 3.25 |
|  |  | Costes directos |  |  | 165.78 |
