# Recibido de componentes para persiana enrollable

- Propiedad del archivo: CYPE INGENIEROS, S.A.
- Formato: FIEBDC-3/2002
- Ámbito geográfico: México
- Divisa: MXN
- Costes indirectos: 3.00 %
- Gastos generales: 13.00 %
- Beneficio industrial: 6.00 %
- IVA: 16.00 %

## H Remates y ayudas

### HE Recibidos

#### HEP Persianas y cierres

**HEP020** Ud Recibido de componentes para persiana enrollable.
Recibido de recogedor de PVC para persiana enrollable, con pasta de yeso B1.
Incluye: Replanteo. Nivelación y aplomado. Fijación del elemento.
Criterio de cuantificación de proyecto: Número de unidades previstas, según documentación gráfica de Proyecto.
Criterio de cuantificación de obra: Se medirá el número de unidades realmente ejecutadas según especificaciones de Proyecto.

| Código | Ud | Descripción | Rendimiento | Precio | Importe |
|---|---|---|---|---|---|
| mt09pye010b | m³ | Pasta de yeso de construcción B1. (material) | 0.008 | 2176.76 | 17.41 |
| mo020 | h | Oficial albañil. (mano de obra) | 0.443 | 119.98 | 53.15 |
| mo113 | h | Cabo albañil. (mano de obra) | 0.443 | 70.30 | 31.14 |
| % | % | Herramienta menor | 2 % | 101.70 | 2.03 |
|  |  | Costes directos |  |  | 103.73 |
