# Recibido de pequeño elemento a mampostería de muro divisorio

- Propiedad del archivo: CYPE INGENIEROS, S.A.
- Formato: FIEBDC-3/2002
- Ámbito geográfico: México
- Divisa: MXN
- Costes indirectos: 3.00 %
- Gastos generales: 13.00 %
- Beneficio industrial: 6.00 %
- IVA: 16.00 %

## H Remates y ayudas

### HE Recibidos

#### HES Elementos singulares

**HES010** Ud Recibido de pequeño elemento a mampostería de muro divisorio.
Recibido de pequeño elemento a mampostería de tabique de barro hueco, con mortero de cemento, confeccionado en obra, con aditivo hidrófugo, dosificación 1:6.
Incluye: Replanteo. Apertura de huecos para embutir los anclajes. Tapado de huecos.
Criterio de cuantificación de proyecto: Número de unidades previstas, según documentación gráfica de Proyecto.
Criterio de cuantificación de obra: Se medirá el número de unidades realmente ejecutadas según especificaciones de Proyecto.

| Código | Ud | Descripción | Rendimiento | Precio | Importe |
|---|---|---|---|---|---|
| mt08aaa010a | m³ | Agua. (material) | 0.006 | 22.86 | 0.14 |
| mt01arg005a | t | Arena de cantera, para mortero hecho en obra. (material) | 0.002 | 315.71 | 0.63 |
| mt08cem000f | kg | Cemento gris en sacos. (material) | 0.250 | 2.24 | 0.56 |
| mt08adt010 | kg | Aditivo hidrófugo para impermeabilización de morteros u concretos. (material) | 0.005 | 18.29 | 0.09 |
| mq06hor010 | h | Revolvedora de concreto eléctrica con una capacidad de amasado de 160 l. (maquinaria) | 0.006 | 53.58 | 0.32 |
| mo020 | h | Oficial albañil. (mano de obra) | 0.296 | 119.98 | 35.51 |
| mo113 | h | Cabo albañil. (mano de obra) | 0.148 | 70.30 | 10.40 |
| % | % | Herramienta menor | 2 % | 47.65 | 0.95 |
|  |  | Costes directos |  |  | 48.60 |
