# Forrado de viga metálica, con mampostería de tabique de barro

- Propiedad del archivo: CYPE INGENIEROS, S.A.
- Formato: FIEBDC-3/2002
- Ámbito geográfico: México
- Divisa: MXN
- Costes indirectos: 3.00 %
- Gastos generales: 13.00 %
- Beneficio industrial: 6.00 %
- IVA: 16.00 %

## H Remates y ayudas

### HF Forrados

#### HFE De elementos estructurales

**HFE010** m² Forrado de viga metálica, con mampostería de tabique de barro.
Forrado de viga metálica, por las dos caras del alma, realizado con mampostería de tabique de barro hueco sencillo, para revestir, 24x11,5x4 cm, con juntas de 10 mm de espesor, asentada con mortero de cemento confeccionado en obra, con 250 kg/m³ de cemento, color gris, dosificación 1:6, suministrado en sacos, acabado con aplanado grueso a buena vista con mortero de cemento, confeccionado en obra, con aditivo hidrófugo, dosificación 1:3, armado y reforzado con malla antiálcalis.
Incluye: Preparación del mortero. Colocación de los muros divisorios, previamente humedecidos, por hiladas enteras. Repaso de juntas y limpieza. Colocación de la malla. Aplicación del mortero. Acabado superficial. Curado del mortero.
Criterio de cuantificación de proyecto: Superficie construida, medida según documentación gráfica de Proyecto.
Criterio de cuantificación de obra: Se medirá la superficie realmente ejecutada según especificaciones de Proyecto.

| Código | Ud | Descripción | Rendimiento | Precio | Importe |
|---|---|---|---|---|---|
| mt04lvc010a | Ud | Tabique de barro hueco sencillo, para revestir, 24x11,5x4 cm, densidad 780 kg/m³. (material) | 34.000 | 3.79 | 128.86 |
| mt08aaa010a | m³ | Agua. (material) | 0.010 | 22.86 | 0.23 |
| mt01arg005a | t | Arena de cantera, para mortero hecho en obra. (material) | 0.030 | 315.71 | 9.47 |
| mt08cem000f | kg | Cemento gris en sacos. (material) | 8.027 | 2.24 | 17.98 |
| mt08adt010 | kg | Aditivo hidrófugo para impermeabilización de morteros u concretos. (material) | 0.135 | 18.29 | 2.47 |
| mt09var030a | m² | Malla de fibra de vidrio tejida, con impregnación de PVC, de 10x10 mm de separación de malla, antiálcalis, de 115 a 125 g/m² y 500 µm de espesor, para armar revocos tradicionales, aplanados gruesos y morteros. (material) | 1.050 | 22.72 | 23.86 |
| mq06hor010 | h | Revolvedora de concreto eléctrica con una capacidad de amasado de 160 l. (maquinaria) | 0.016 | 53.58 | 0.86 |
| mo020 | h | Oficial albañil. (mano de obra) | 1.496 | 119.98 | 179.49 |
| mo113 | h | Cabo albañil. (mano de obra) | 1.452 | 70.30 | 102.08 |
| % | % | Herramienta menor | 2 % | 465.30 | 9.31 |
|  |  | Costes directos |  |  | 474.61 |
