# Remate decorativo, de lámina perforada de acero galvanizado

- Propiedad del archivo: CYPE INGENIEROS, S.A.
- Formato: FIEBDC-3/2002
- Ámbito geográfico: México
- Divisa: MXN
- Costes indirectos: 3.00 %
- Gastos generales: 13.00 %
- Beneficio industrial: 6.00 %
- IVA: 16.00 %

## H Remates y ayudas

### HR Remates de fachada

#### HRA De acero galvanizado

**HRA200** m² Remate decorativo, de lámina perforada de acero galvanizado.
Remate decorativo, de lámina perforada de acero galvanizado, con perforaciones cuadradas, C15 U30, de 15 mm de lado y 30 mm de distancia entre centros de dos perforaciones contiguas, de 3 mm de espesor y con un 25% de la superficie perforada; fijación a estructura metálica mediante soldadura en todo su perímetro.
Incluye: Replanteo de las piezas. Corte de las piezas. Colocación, aplomado, nivelación y alineación. Resolución de encuentros y de puntos singulares.
Criterio de cuantificación de proyecto: Superficie medida según documentación gráfica de Proyecto.
Criterio de cuantificación de obra: Se medirá la superficie realmente ejecutada según especificaciones de Proyecto.

| Código | Ud | Descripción | Rendimiento | Precio | Importe |
|---|---|---|---|---|---|
| mt26aha020te | m² | Lámina perforada de acero galvanizado, con perforaciones cuadradas, C15 U30, de 15 mm de lado y 30 mm de distancia entre centros de dos perforaciones contiguas, de 3 mm de espesor y con un 25% de la superficie perforada. (material) | 1.000 | 874.56 | 874.56 |
| mq08sol020 | h | Equipo y elementos auxiliares para soldadura eléctrica. (maquinaria) | 1.159 | 53.18 | 61.64 |
| mo018 | h | Oficial 1ª cerrajero. (mano de obra) | 0.147 | 121.55 | 17.87 |
| mo059 | h | Ayudante cerrajero. (mano de obra) | 0.147 | 73.19 | 10.76 |
| % | % | Herramienta menor | 2 % | 964.83 | 19.30 |
|  |  | Costes directos |  |  | 984.13 |
