# Colocación y fijación de premarco de madera a bastidor autoportante de muro divisorio de placas

- Propiedad del archivo: CYPE INGENIEROS, S.A.
- Formato: FIEBDC-3/2002
- Ámbito geográfico: México
- Divisa: MXN
- Costes indirectos: 3.00 %
- Gastos generales: 13.00 %
- Beneficio industrial: 6.00 %
- IVA: 16.00 %

## H Remates y ayudas

### HY Ayudas de albañilería

#### HYO Para oficios

**HYO040** Ud Colocación y fijación de premarco de madera a bastidor autoportante de muro divisorio de placas.
Colocación y fijación de premarco de madera a bastidor autoportante de muro divisorio de placas, con tornillería, durante la ejecución del muro divisorio y antes de colocar el pavimento, para fijar posteriormente, sobre él, el marco de la carpintería de hasta 2 m² de superficie.
Incluye: Replanteo. Nivelación y aplomado. Fijación definitiva del premarco.
Criterio de cuantificación de proyecto: Número de unidades previstas, según documentación gráfica de Proyecto.
Criterio de cuantificación de obra: Se medirá el número de unidades realmente ejecutadas según especificaciones de Proyecto.

| Código | Ud | Descripción | Rendimiento | Precio | Importe |
|---|---|---|---|---|---|
| op00ato010 |  | Atornillador. | 1.000 | 0.00 | 0.00 |
| mo020 | h | Oficial albañil. (mano de obra) | 0.370 | 119.98 | 44.39 |
| mo113 | h | Cabo albañil. (mano de obra) | 0.370 | 70.30 | 26.01 |
| % | % | Herramienta menor | 2 % | 70.40 | 1.41 |
|  |  | Costes directos |  |  | 71.81 |
