# Formación de pendientes en regadera de obra, con mortero

- Propiedad del archivo: CYPE INGENIEROS, S.A.
- Formato: FIEBDC-3/2002
- Ámbito geográfico: México
- Divisa: MXN
- Costes indirectos: 3.00 %
- Gastos generales: 13.00 %
- Beneficio industrial: 6.00 %
- IVA: 16.00 %

## H Remates y ayudas

### HY Ayudas de albañilería

#### HYO Para oficios

**HYO050** m² Formación de pendientes en regadera de obra, con mortero.
Formación de pendientes en regadera de obra, mediante encintado de limahoyas y juntas con maestras de mortero de cemento, con una pendiente mayor del 2% y posterior relleno con mortero de cemento, confeccionado en obra, con aditivo hidrófugo, dosificación 1:5, de 4 cm de espesor medio, acabado flotado.
Incluye: Replanteo y marcado de niveles. Formación de maestras. Colado y extendido del mortero. Regleado del mortero. Curado del mortero.
Criterio de cuantificación de proyecto: Superficie medida en proyección horizontal, según documentación gráfica de Proyecto, desde las caras interiores de los paramentos perimetrales que la limitan.
Criterio de cuantificación de obra: Se medirá la superficie realmente ejecutada según especificaciones de Proyecto.

| Código | Ud | Descripción | Rendimiento | Precio | Importe |
|---|---|---|---|---|---|
| mt08aaa010a | m³ | Agua. (material) | 0.008 | 22.86 | 0.18 |
| mt01arg005a | t | Arena de cantera, para mortero hecho en obra. (material) | 0.063 | 315.71 | 19.89 |
| mt08adt010 | kg | Aditivo hidrófugo para impermeabilización de morteros u concretos. (material) | 0.240 | 18.29 | 4.39 |
| mt08cem000f | kg | Cemento gris en sacos. (material) | 12.000 | 2.24 | 26.88 |
| mq06hor010 | h | Revolvedora de concreto eléctrica con una capacidad de amasado de 160 l. (maquinaria) | 0.032 | 53.58 | 1.71 |
| mo020 | h | Oficial albañil. (mano de obra) | 1.419 | 119.98 | 170.25 |
| mo077 | h | Ayudante albañil. (mano de obra) | 1.419 | 73.05 | 103.66 |
| % | % | Herramienta menor | 2 % | 326.96 | 6.54 |
|  |  | Costes directos |  |  | 333.50 |
