# Mástil para fijación de antenas

- Propiedad del archivo: CYPE INGENIEROS, S.A.
- Formato: FIEBDC-3/2002
- Ámbito geográfico: México
- Divisa: MXN
- Costes indirectos: 3.00 %
- Gastos generales: 13.00 %
- Beneficio industrial: 6.00 %
- IVA: 16.00 %

## I Instalaciones

### IA Audiovisuales

#### IAA Red de cables coaxiales

**IAA031** Ud Mástil para fijación de antenas.
Mástil para fijación de 2 antenas, de tubo de acero con tratamiento anticorrosión, de 3 m de altura, 40 mm de diámetro y 2 mm de espesor. Incluso grupo de vientos para sujeción del mástil, anclajes y cuantos accesorios sean necesarios para su correcta instalación.
Incluye: Replanteo. Montaje.
Criterio de cuantificación de proyecto: Número de unidades previstas, según documentación gráfica de Proyecto.
Criterio de cuantificación de obra: Se medirá el número de unidades realmente ejecutadas según especificaciones de Proyecto.

| Código | Ud | Descripción | Rendimiento | Precio | Importe |
|---|---|---|---|---|---|
| mt40saf010hw | Ud | Mástil para fijación de antenas, de tubo de acero con tratamiento anticorrosión, de 3 m de altura, 40 mm de diámetro y 2 mm de espesor, unión por contacto. Incluso accesorios. (material) | 1.000 | 730.04 | 730.04 |
| mt40saf011r | Ud | Garra de anclaje a obra en L para mástil, para colocación en superficie, de 500 mm de longitud y 4 mm de espesor, con abrazadera. (material) | 2.000 | 232.24 | 464.48 |
| mt40saf050a | m | Cable de acero de 2 mm de diámetro, para grupo de vientos de sujeción de mástil. Incluso placa base, herrajes y tensores. (material) | 6.000 | 43.16 | 258.96 |
| mo001 | h | Oficial instalador de telecomunicaciones. (mano de obra) | 1.761 | 123.28 | 217.10 |
| mo056 | h | Ayudante instalador de telecomunicaciones. (mano de obra) | 1.761 | 72.91 | 128.39 |
| % | % | Herramienta menor | 2 % | 1798.97 | 35.98 |
|  |  | Costes directos |  |  | 1834.95 |
