# Carga terminal

- Propiedad del archivo: CYPE INGENIEROS, S.A.
- Formato: FIEBDC-3/2002
- Ámbito geográfico: México
- Divisa: MXN
- Costes indirectos: 3.00 %
- Gastos generales: 13.00 %
- Beneficio industrial: 6.00 %
- IVA: 16.00 %

## I Instalaciones

### IA Audiovisuales

#### IAA Red de cables coaxiales

**IAA048** Ud Carga terminal.
Carga terminal de 75 Ohm, con conector macho, tipo "F", con bloqueo del paso de corriente continua.
Incluye: Colocación. Conexionado y comprobación de su correcto funcionamiento.
Criterio de cuantificación de proyecto: Número de unidades previstas, según documentación gráfica de Proyecto.
Criterio de cuantificación de obra: Se medirá el número de unidades realmente ejecutadas según especificaciones de Proyecto.

| Código | Ud | Descripción | Rendimiento | Precio | Importe |
|---|---|---|---|---|---|
| mt40irt040b | Ud | Carga terminal de 75 Ohm, con conector macho, tipo "F", con bloqueo del paso de corriente continua. (material) | 1.000 | 91.94 | 91.94 |
| mo001 | h | Oficial instalador de telecomunicaciones. (mano de obra) | 0.068 | 125.33 | 8.52 |
| mo056 | h | Ayudante instalador de telecomunicaciones. (mano de obra) | 0.068 | 74.12 | 5.04 |
| % | % | Herramienta menor | 2 % | 105.50 | 2.11 |
|  |  | Costes directos |  |  | 107.61 |
