# Soporte para fijación de antena

- Propiedad del archivo: CYPE INGENIEROS, S.A.
- Formato: FIEBDC-3/2002
- Ámbito geográfico: México
- Divisa: MXN
- Costes indirectos: 3.00 %
- Gastos generales: 13.00 %
- Beneficio industrial: 6.00 %
- IVA: 16.00 %

## I Instalaciones

### IA Audiovisuales

#### IAA Red de cables coaxiales

**IAA033** Ud Soporte para fijación de antena.
Soporte fijo para fijación de antena en L, de pared o techo, de 35 mm de diámetro. Incluso base de fijación y cuantos accesorios sean necesarios para su correcta instalación.
Incluye: Replanteo. Colocación del soporte.
Criterio de cuantificación de proyecto: Número de unidades previstas, según documentación gráfica de Proyecto.
Criterio de cuantificación de obra: Se medirá el número de unidades realmente ejecutadas según especificaciones de Proyecto.

| Código | Ud | Descripción | Rendimiento | Precio | Importe |
|---|---|---|---|---|---|
| mt40apf032b | Ud | Soporte fijo para fijación de antena en L, de pared o techo, de 35 mm de diámetro. Incluso base de fijación. (material) | 1.000 | 392.49 | 392.49 |
| mo001 | h | Oficial instalador de telecomunicaciones. (mano de obra) | 0.677 | 125.33 | 84.85 |
| mo056 | h | Ayudante instalador de telecomunicaciones. (mano de obra) | 0.677 | 74.12 | 50.18 |
| % | % | Herramienta menor | 2 % | 527.52 | 10.55 |
|  |  | Costes directos |  |  | 538.07 |
