# Ramal para línea frigorífica

- Propiedad del archivo: CYPE INGENIEROS, S.A.
- Formato: FIEBDC-3/2002
- Ámbito geográfico: México
- Divisa: MXN
- Costes indirectos: 3.00 %
- Gastos generales: 13.00 %
- Beneficio industrial: 6.00 %
- IVA: 16.00 %

## I Instalaciones

### IB Sistemas de climatización

#### IBL Sistema VRF (Mitsubishi Electric)

**IBL680** Ud Ramal para línea frigorífica.
Kit de ramal de línea frigorífica, de 2 salidas, gama City Multi, modelo CMY-Y62-G-E "MITSUBISHI ELECTRIC".
Incluye: Conexionado.
Criterio de cuantificación de proyecto: Número de unidades previstas, según documentación gráfica de Proyecto.
Criterio de cuantificación de obra: Se medirá el número de unidades realmente ejecutadas según especificaciones de Proyecto.

| Código | Ud | Descripción | Rendimiento | Precio | Importe |
|---|---|---|---|---|---|
| mt42mee600a | Ud | Kit de ramal de línea frigorífica, de 2 salidas, gama City Multi, modelo CMY-Y62-G-E "MITSUBISHI ELECTRIC". (material) | 1.000 | 4354.35 | 4354.35 |
| mo005 | h | Oficial instalador de climatización. (mano de obra) | 0.068 | 125.33 | 8.52 |
| mo104 | h | Ayudante instalador de climatización. (mano de obra) | 0.068 | 74.12 | 5.04 |
| % | % | Herramienta menor | 2 % | 4367.91 | 87.36 |
|  |  | Costes directos |  |  | 4455.27 |
