# Caldera a diesel, doméstica, de baja temperatura, de pie, para calefacción y agua caliente sanitaria

- Propiedad del archivo: CYPE INGENIEROS, S.A.
- Formato: FIEBDC-3/2002
- Ámbito geográfico: México
- Divisa: MXN
- Costes indirectos: 3.00 %
- Gastos generales: 13.00 %
- Beneficio industrial: 6.00 %
- IVA: 16.00 %

## I Instalaciones

### IC Calefacción, refrigeración, climatización y agua caliente sanitaria

#### ICC Calderas a diesel

**ICC116** Ud Caldera a diesel, doméstica, de baja temperatura, de pie, para calefacción y agua caliente sanitaria
Caldera de pie, de baja temperatura, con cuerpo de fundición de hierro gris GL 180 para quemador presurizado para diesel, potencia de calefacción 34 kW, peso 241 kg, dimensiones 773x600x848 mm, número de elementos 5, contenido de agua 49 l, presión máxima de trabajo 4 bar, quemador de diesel de llama azul de 37 kW de potencia, cuadro de regulación, de 154x366x327 mm, con cronotermostato modulante con sonda de temperatura exterior, kit de unión de caldera a diesel a colector o grupo de bombeo, kit de seguridad para caldera a diesel, kit de unión de caldera a diesel a vaso de expansión, con interacumulador vertical de suelo, para producción de agua caliente sanitaria en combinación con caldera, de 200 l, con kit de conexión hidráulica para conectar la caldera a el acumulador, sin incluir el ducto para evacuación de los productos de la combustión. Totalmente montada, conexionada y probada.
Incluye: Replanteo. Presentación de los elementos. Montaje de la caldera y sus accesorios. Conexionado con las redes de conducción de agua, de diesel, de instalación hidrosanitaria y eléctrica, y con el ducto de evacuación de los productos de la combustión. Puesta en marcha.
Criterio de cuantificación de proyecto: Número de unidades previstas, según documentación gráfica de Proyecto.
Criterio de cuantificación de obra: Se medirá el número de unidades realmente ejecutadas según especificaciones de Proyecto.

| Código | Ud | Descripción | Rendimiento | Precio | Importe |
|---|---|---|---|---|---|
| mt38cqj100k | Ud | Caldera de pie, de baja temperatura, con cuerpo de fundición de hierro gris GL 180 para quemador presurizado para diesel, potencia de calefacción 34 kW, peso 241 kg, dimensiones 773x600x848 mm, número de elementos 5, contenido de agua 49 l, presión máxima de trabajo 4 bar. (material) | 1.000 | 49402.33 | 49402.33 |
| mt38cqj101a | Ud | Cuadro de regulación, de 154x366x327 mm, con cronotermostato modulante con sonda de temperatura exterior. (material) | 1.000 | 14445.13 | 14445.13 |
| mt38cqj102k | Ud | Quemador de diesel de llama azul de 37 kW de potencia, para calderas de 33 a 41 kW de potencia. (material) | 1.000 | 27445.74 | 27445.74 |
| mt38cqj520a | Ud | Kit de seguridad para caldera a diesel, compuesto por manómetro, válvula de seguridad y purgador de aire. (material) | 1.000 | 3206.82 | 3206.82 |
| mt38cqj530a | Ud | Kit de unión de caldera a diesel a vaso de expansión, con válvula de llenado y vaciado. (material) | 1.000 | 3206.82 | 3206.82 |
| mt38cqj575e | Ud | Interacumulador vertical de suelo, para producción de agua caliente sanitaria en combinación con caldera, de 200 l, de acero esmaltado, con intercambiador de un serpentín, eficiencia energética clase B, con aislamiento térmico de espuma rígida de poliuretano, protección contra la corrosión con ánodo de magnesio y control de temperatura por sonda NTC. (material) | 1.000 | 26723.49 | 26723.49 |
| mt38cqj577a | Ud | Kit de conexión hidráulica para conectar la caldera a el acumulador. (material) | 1.000 | 10400.50 | 10400.50 |
| mt38www012 | Ud | Material auxiliar para instalaciones de calefacción y agua caliente sanitaria (material) | 1.000 | 62.22 | 62.22 |
| mo004 | h | Oficial calefactor. (mano de obra) | 4.019 | 123.28 | 495.46 |
| mo103 | h | Ayudante calefactor. (mano de obra) | 4.019 | 72.91 | 293.03 |
| % | % | Herramienta menor | 2 % | 135681.54 | 2713.63 |
|  |  | Costes directos |  |  | 138395.17 |
