# Tanque estacionario subterráneo

- Propiedad del archivo: CYPE INGENIEROS, S.A.
- Formato: FIEBDC-3/2002
- Ámbito geográfico: México
- Divisa: MXN
- Costes indirectos: 3.00 %
- Gastos generales: 13.00 %
- Beneficio industrial: 6.00 %
- IVA: 16.00 %

## I Instalaciones

### IC Calefacción, refrigeración, climatización y agua caliente sanitaria

#### ICD Combustible líquido

**ICD010** Ud Tanque estacionario subterráneo.
Tanque estacionario homologado de diesel subterráneo de lámina de acero, de doble pared, con una capacidad de 3500 litros, para consumos colectivos. Incluso medidor de nivel, interruptor de nivel, equipo de protección catódica, canalización hasta caldera con tubería de cobre de 18 mm de diámetro protegida con funda de tubo de PVC, válvula de llenado, tubería de venteo, tubo para detección de fugas, tapa de registro, válvulas y accesorios de conexión, con sistema hidroneumático y elementos de protección según normativa. Totalmente montado, conexionado y probado. Sin incluir la obra civil.
Incluye: Descarga del tanque sobre la cama de arena. Montaje de válvulas y accesorios. Colocación de la válvula de llenado y la tapa de registro. Colocación de la tubería de ventilación y del tubo para detección de fugas. Colocación y fijación de la canalización hasta la caldera. Instalación del sistema hidroneumático. Colocación del equipo de protección catódica. Conexión a la red de tierra.
Criterio de cuantificación de proyecto: Número de unidades previstas, según documentación gráfica de Proyecto.
Criterio de cuantificación de obra: Se medirá el número de unidades realmente ejecutadas según especificaciones de Proyecto.

| Código | Ud | Descripción | Rendimiento | Precio | Importe |
|---|---|---|---|---|---|
| mt38dep020b | Ud | Tanque de diesel de lámina de acero, enterrado, de doble pared, con una capacidad de 3500 litros, para consumos colectivos. Tratamiento exterior: granallado SA 2 1/2 y acabado mediante capa de resina de poliuretano de 600 micras de espesor. Incluso elementos de protección según normativa. (material) | 1.000 | 91115.41 | 91115.41 |
| mt38dep028a | Ud | Equipo de presión de diesel, formado por grupo y accesorios. (material) | 1.000 | 27408.70 | 27408.70 |
| mt38dep022a | Ud | Indicador de nivel para tanque de combustibles líquidos. (material) | 1.000 | 5252.10 | 5252.10 |
| mt38dep023a | Ud | Interruptor de nivel para tanque de combustibles líquidos. (material) | 1.000 | 985.23 | 985.23 |
| mt38dep024c | Ud | Conjunto de válvula de llenado, valvulería y accesorios de conexión para tanque de combustibles líquidos. (material) | 1.000 | 2860.87 | 2860.87 |
| mt38dep026a | Ud | Tapa de registro de 70x70 cm, de fundición, para inspección de tanque subterráneo de combustibles líquidos. Incluso accesorios. (material) | 1.000 | 2534.94 | 2534.94 |
| mt43tco010ca | m | Tubo de cobre estirado en frío sin costura, diámetro D=16/18 mm y 1 mm de espesor. (material) | 27.800 | 45.11 | 1254.06 |
| mt43tco010ha | m | Tubo de cobre estirado en frío sin costura, diámetro D=51/54 mm y 1,5 mm de espesor. (material) | 2.000 | 225.74 | 451.48 |
| mt35aia090ad | m | Tubo rígido de PVC, enchufable, curvable en caliente, de color negro, de 32 mm de diámetro nominal, para canalización fija en superficie. Resistencia a la compresión 1250 N, resistencia al impacto 2 julios, temperatura de trabajo -5°C hasta 60°C, con grado de protección IP547, propiedades eléctricas: aislante, no propagador de la llama. Incluso abrazaderas, elementos de sujeción y accesorios (curvas, conectores, tees, codos y curvas flexibles). (material) | 25.000 | 92.26 | 2306.50 |
| mt38dep021b | Ud | Equipo de protección catódica para tanque de diesel de lámina de acero, enterrado, de doble pared, con una capacidad de 3500 litros, para consumos colectivos. (material) | 1.000 | 3200.15 | 3200.15 |
| mq07gte010c | h | Grúa autopropulsada de brazo telescópico con una capacidad de elevación de 30 t y 27 m de altura máxima de trabajo. (maquinaria) | 2.350 | 1165.37 | 2738.62 |
| mo004 | h | Oficial calefactor. (mano de obra) | 14.648 | 123.28 | 1805.81 |
| mo103 | h | Ayudante calefactor. (mano de obra) | 14.648 | 72.91 | 1067.99 |
| % | % | Herramienta menor | 2 % | 142981.86 | 2859.64 |
|  |  | Costes directos |  |  | 145841.50 |
