# Tanque estacionario de combustible líquido, subterráneo, de acero

- Propiedad del archivo: CYPE INGENIEROS, S.A.
- Formato: FIEBDC-3/2002
- Ámbito geográfico: México
- Divisa: MXN
- Costes indirectos: 3.00 %
- Gastos generales: 13.00 %
- Beneficio industrial: 6.00 %
- IVA: 16.00 %

## I Instalaciones

### IC Calefacción, refrigeración, climatización y agua caliente sanitaria

#### ICD Combustible líquido

**ICD110** Ud Tanque estacionario de combustible líquido, subterráneo, de acero.
Tanque estacionario homologado de diesel, subterráneo, de lámina de acero, de doble pared, con una capacidad de 10000 litros. Incluso tubo para detección de fugas de carga, interruptor de nivel, indicador de nivel, tapa de registro, detector de fugas y elementos de protección según normativa, tratamiento exterior mediante granallado SA 2 1/2 y acabado con una capa de resina de poliuretano de 600 micras de espesor. Totalmente montado, conexionado y probado. Sin incluir la obra civil, la toma de tierra, ni el equipo de protección catódica.
Incluye: Colocación del depósito. Montaje de la tapa de registro y de sus accesorios.
Criterio de cuantificación de proyecto: Número de unidades previstas, según documentación gráfica de Proyecto.
Criterio de cuantificación de obra: Se medirá el número de unidades realmente ejecutadas según especificaciones de Proyecto.

| Código | Ud | Descripción | Rendimiento | Precio | Importe |
|---|---|---|---|---|---|
| mt38dep001mb | Ud | Tanque homologado de combustible líquido, enterrado, de lámina de acero, de doble pared, de 1850 mm de diámetro y 4000 mm de longitud, con una capacidad de 10000 litros. Tratamiento exterior: granallado SA 2 1/2 y acabado mediante capa de resina de poliuretano de 600 micras de espesor. Incluso detector de fugas y elementos de protección según normativa. (material) | 1.000 | 254899.12 | 254899.12 |
| mt38dep004b | Ud | Tubo para detección de fugas de carga, para tanque de combustible líquido de lámina de acero. (material) | 1.000 | 8910.05 | 8910.05 |
| mt38dep005b | Ud | Válvula reguladora de nivel, para tanque de combustible líquido de lámina de acero. (material) | 1.000 | 2969.05 | 2969.05 |
| mt38dep006a | Ud | Indicador de nivel con sonda, para tanque de combustible líquido de lámina de acero. (material) | 1.000 | 2093.87 | 2093.87 |
| mt38dep009b | Ud | Tapa de registro de 70x70 cm, para inspección de tanque de combustible líquido. (material) | 1.000 | 3486.39 | 3486.39 |
| mq04cag010a | h | Camión con grúa de hasta 6 t. (maquinaria) | 0.580 | 860.11 | 498.86 |
| mo004 | h | Oficial calefactor. (mano de obra) | 10.937 | 123.28 | 1348.31 |
| mo103 | h | Ayudante calefactor. (mano de obra) | 10.937 | 72.91 | 797.42 |
| % | % | Herramienta menor | 2 % | 275003.07 | 5500.06 |
|  |  | Costes directos |  |  | 280503.13 |
