# Tanque estacionario de combustible líquido, de superficial, de polietileno de alta densidad (PEAD/HDPE)

- Propiedad del archivo: CYPE INGENIEROS, S.A.
- Formato: FIEBDC-3/2002
- Ámbito geográfico: México
- Divisa: MXN
- Costes indirectos: 3.00 %
- Gastos generales: 13.00 %
- Beneficio industrial: 6.00 %
- IVA: 16.00 %

## I Instalaciones

### IC Calefacción, refrigeración, climatización y agua caliente sanitaria

#### ICD Combustible líquido

**ICD120** Ud Tanque estacionario de combustible líquido, de superficial, de polietileno de alta densidad (PEAD/HDPE).
Tanque estacionario homologado de diesel, superficial, colocado en el interior del edificio, de polietileno de alta densidad (PEAD/HDPE), de pared simple contenido en cascarón, con una capacidad de 3000 litros. Incluso cascarón, accesorios de conexión y elementos de protección según normativa. Totalmente montado, conexionado y probado.
Incluye: Colocación de el cascarón. Colocación del depósito. Montaje de accesorios.
Criterio de cuantificación de proyecto: Número de unidades previstas, según documentación gráfica de Proyecto.
Criterio de cuantificación de obra: Se medirá el número de unidades realmente ejecutadas según especificaciones de Proyecto.

| Código | Ud | Descripción | Rendimiento | Precio | Importe |
|---|---|---|---|---|---|
| mt38dep118d | Ud | Cascarón de recogida de derrames de lámina de acero galvanizado, con una capacidad de 3000 litros. (material) | 1.000 | 30500.25 | 30500.25 |
| mt38dep111c | Ud | Tanque homologado de combustible líquido, de superficie, de polietileno de alta densidad (PEAD/HDPE) con refuerzos de acero, de simple pared, de 2200x990x1565 mm, con una capacidad de 3000 litros y cuatro bocas de entrada/salida. (material) | 1.000 | 33070.66 | 33070.66 |
| mt38dep114a | Ud | Accesorios de carga, aspiración y ventilación para tanque de combustible líquido de polietileno de alta densidad (PEAD/HDPE). (material) | 1.000 | 774.88 | 774.88 |
| mo004 | h | Oficial calefactor. (mano de obra) | 1.384 | 123.28 | 170.62 |
| mo103 | h | Ayudante calefactor. (mano de obra) | 1.384 | 72.91 | 100.91 |
| % | % | Herramienta menor | 2 % | 64617.32 | 1292.35 |
|  |  | Costes directos |  |  | 65909.67 |
