# Válvula de retención

- Propiedad del archivo: CYPE INGENIEROS, S.A.
- Formato: FIEBDC-3/2002
- Ámbito geográfico: México
- Divisa: MXN
- Costes indirectos: 3.00 %
- Gastos generales: 13.00 %
- Beneficio industrial: 6.00 %
- IVA: 16.00 %

## I Instalaciones

### IC Calefacción, refrigeración, climatización y agua caliente sanitaria

#### ICD Combustible líquido

**ICD135** Ud Válvula de retención.
Válvula de retención de latón para roscar de 1/2". Totalmente montada, conexionada y probada.
Incluye: Replanteo. Conexión de la válvula de retención.
Criterio de cuantificación de proyecto: Número de unidades previstas, según documentación gráfica de Proyecto.
Criterio de cuantificación de obra: Se medirá el número de unidades realmente ejecutadas según especificaciones de Proyecto.

| Código | Ud | Descripción | Rendimiento | Precio | Importe |
|---|---|---|---|---|---|
| mt38dep800b | Ud | Válvula de retención de latón para roscar de 1/2". (material) | 1.000 | 287.90 | 287.90 |
| mo004 | h | Oficial calefactor. (mano de obra) | 0.138 | 125.33 | 17.30 |
| mo103 | h | Ayudante calefactor. (mano de obra) | 0.138 | 74.12 | 10.23 |
| % | % | Herramienta menor | 2 % | 315.43 | 6.31 |
|  |  | Costes directos |  |  | 321.74 |
