# Conjunto de calderas a gas, de baja temperatura, de pie, de hierro fundido

- Propiedad del archivo: CYPE INGENIEROS, S.A.
- Formato: FIEBDC-3/2002
- Ámbito geográfico: México
- Divisa: MXN
- Costes indirectos: 3.00 %
- Gastos generales: 13.00 %
- Beneficio industrial: 6.00 %
- IVA: 16.00 %

## I Instalaciones

### IC Calefacción, refrigeración, climatización y agua caliente sanitaria

#### ICG Calderas a gas

**ICG140** Ud Conjunto de calderas a gas, de baja temperatura, de pie, de hierro fundido.
Conjunto de dos calderas en cascada, siendo la primera una caldera de pie, de baja temperatura, con cuerpo de fundición de hierro GL 180M, 3 pasos de humos rodeando completamente el hogar enteramente refrigerado por agua, fuerte aislamiento térmico, puerta frontal con posibilidad de giro a izquierda o a derecha, para quemador presurizado de diesel o gas, potencia útil de 40 a 52 kW, peso 227 kg, dimensiones 787x600x1111 mm, de 4 elementos ensamblados, con cuadro de regulación para la regulación de la caldera en función de la temperatura exterior o para la regulación de la caldera de tipo maestro en instalaciones con varias calderas, con control para garantizar las condiciones de trabajo del equipo, sonda de temperatura exterior, y sonda de temperatura para regulación de la temperatura de impulsión o retorno del agua, y la segunda una caldera de pie, de baja temperatura, con cuerpo de fundición de hierro GL 180M, 3 pasos de humos rodeando completamente el hogar enteramente refrigerado por agua, fuerte aislamiento térmico, puerta frontal con posibilidad de giro a izquierda o a derecha, para quemador presurizado de diesel o gas, potencia útil de 40 a 52 kW, peso 227 kg, dimensiones 787x600x1111 mm, de 4 elementos ensamblados, con cuadro de regulación para la regulación de la caldera de tipo esclavo en instalaciones con varias calderas, módulo estratégico para la administración de un máximo de 4 calderas en cascada. Incluso válvula de seguridad, purgadores, pirostato y desagüe a coladera para el vaciado de la caldera y el drenaje de la válvula de seguridad, sin incluir el ducto para evacuación de los productos de la combustión. Totalmente montado, conexionado y puesto en marcha por la empresa instaladora para la comprobación de su correcto funcionamiento.
Incluye: Replanteo. Presentación de los elementos. Montaje de la caldera y sus accesorios. Conexionado con las redes de conducción de agua, de gas, de instalación hidrosanitaria y eléctrica, y con el ducto de evacuación de los productos de la combustión. Puesta en marcha.
Criterio de cuantificación de proyecto: Número de unidades previstas, según documentación gráfica de Proyecto.
Criterio de cuantificación de obra: Se medirá el número de unidades realmente ejecutadas según especificaciones de Proyecto.

| Código | Ud | Descripción | Rendimiento | Precio | Importe |
|---|---|---|---|---|---|
| mt38cbu045ad | Ud | Caldera de pie, de baja temperatura, con cuerpo de fundición de hierro GL 180M, 3 pasos de humos rodeando completamente el hogar enteramente refrigerado por agua, fuerte aislamiento térmico, puerta frontal con posibilidad de giro a izquierda o a derecha, para quemador presurizado de diesel o gas, potencia útil de 40 a 52 kW, peso 227 kg, dimensiones 787x600x1111 mm, de 4 elementos ensamblados, con cuadro de regulación para la regulación de la caldera en función de la temperatura exterior o para la regulación de la caldera de tipo maestro en instalaciones con varias calderas, con control para garantizar las condiciones de trabajo del equipo, sonda de temperatura exterior, y sonda de temperatura para regulación de la temperatura de impulsión o retorno del agua. (material) | 1.000 | 104744.94 | 104744.94 |
| mt38cbu045ac | Ud | Caldera de pie, de baja temperatura, con cuerpo de fundición de hierro GL 180M, 3 pasos de humos rodeando completamente el hogar enteramente refrigerado por agua, fuerte aislamiento térmico, puerta frontal con posibilidad de giro a izquierda o a derecha, para quemador presurizado de diesel o gas, potencia útil de 40 a 52 kW, peso 227 kg, dimensiones 787x600x1111 mm, de 4 elementos ensamblados, con cuadro de regulación para la regulación de la caldera de tipo esclavo en instalaciones con varias calderas. (material) | 1.000 | 93633.30 | 93633.30 |
| mt38ccg110a | Ud | Quemador presurizado modulante para gas, de potencia máxima 60 kW, con encendido electrónico. (material) | 2.000 | 31112.57 | 62225.14 |
| mt38cbu702a | Ud | Módulo estratégico para la administración de un máximo de 4 calderas en cascada. (material) | 1.000 | 7598.14 | 7598.14 |
| mt35aia010a | m | Tubo curvable de PVC, corrugado, de color negro, de 16 mm de diámetro nominal, para canalización empotrada en obra de mampostería (paredes y techos). Resistencia a la compresión 320 N, resistencia al impacto 1 julio, temperatura de trabajo -5°C hasta 60°C, con grado de protección IP545, no propagador de la llama. (material) | 10.000 | 10.92 | 109.20 |
| mt35cun020a | m | Cable unipolar H07Z1-K (AS), siendo su tensión asignada de 450/750 V, reacción al fuego clase Cca-s1a,d1,a1 según UNE-EN 50575, con conductor multifilar de cobre clase 5 (-K) de 1,5 mm² de sección, con aislamiento de compuesto termoplástico a base de poliolefina libre de halógenos con baja emisión de humos y gases corrosivos (Z1). (material) | 20.000 | 12.15 | 243.00 |
| mt37svs010a | Ud | Válvula de seguridad, de latón, con rosca de 1/2" de diámetro, tarada a 3 bar de presión. (material) | 1.000 | 83.14 | 83.14 |
| mt37sgl020d | Ud | Purgador automático de aire con boya y rosca de 1/2" de diámetro, cuerpo y tapa de latón, para una presión máxima de trabajo de 10 bar y una temperatura máxima de 110°C. (material) | 2.000 | 164.46 | 328.92 |
| mt38www050 | Ud | Desagüe a coladera, para el drenaje de la válvula de seguridad, compuesto por 1 m de tubo de acero negro de 1/2" y embudo desagüe, incluso accesorios y piezas especiales. (material) | 1.000 | 444.46 | 444.46 |
| mt38ccg021a | Ud | Puesta en marcha del quemador para gas. (material) | 1.000 | 4444.66 | 4444.66 |
| mt38www010 | Ud | Material auxiliar para instalaciones de calefacción. (material) | 1.000 | 49.78 | 49.78 |
| mo004 | h | Oficial calefactor. (mano de obra) | 5.641 | 123.28 | 695.42 |
| mo103 | h | Ayudante calefactor. (mano de obra) | 5.641 | 72.91 | 411.29 |
| % | % | Herramienta menor | 2 % | 275011.39 | 5500.23 |
|  |  | Costes directos |  |  | 280511.62 |
