# Caldera a gas, colectiva, de condensación, de pie, de fundición de aluminio

- Propiedad del archivo: CYPE INGENIEROS, S.A.
- Formato: FIEBDC-3/2002
- Ámbito geográfico: México
- Divisa: MXN
- Costes indirectos: 3.00 %
- Gastos generales: 13.00 %
- Beneficio industrial: 6.00 %
- IVA: 16.00 %

## I Instalaciones

### IC Calefacción, refrigeración, climatización y agua caliente sanitaria

#### ICG Calderas a gas

**ICG237** Ud Caldera a gas, colectiva, de condensación, de pie, de fundición de aluminio.
Caldera de pie, de condensación, con cuerpo de fundición de aluminio, gran aislamiento térmico y quemador modulante de gas natural, potencia útil 90 kW, peso 205 kg, dimensiones 600x994x1400 mm, con cuadro de regulación, cámara de combustión estanca, construcción compacta. Incluso válvula de seguridad, purgadores, pirostato y desagüe a coladera para el vaciado de la caldera y el drenaje de la válvula de seguridad, sin incluir el ducto para evacuación de los productos de la combustión. Totalmente montada, conexionada y probada.
Incluye: Replanteo. Presentación de los elementos. Montaje de la caldera y sus accesorios. Conexionado con las redes de conducción de agua, de gas, de instalación hidrosanitaria y eléctrica, y con el ducto de evacuación de los productos de la combustión. Puesta en marcha.
Criterio de cuantificación de proyecto: Número de unidades previstas, según documentación gráfica de Proyecto.
Criterio de cuantificación de obra: Se medirá el número de unidades realmente ejecutadas según especificaciones de Proyecto.

| Código | Ud | Descripción | Rendimiento | Precio | Importe |
|---|---|---|---|---|---|
| mt38cbu060aa | Ud | Caldera de pie, de condensación, con cuerpo de fundición de aluminio, gran aislamiento térmico y quemador modulante de gas natural, potencia útil 90 kW, peso 205 kg, dimensiones 600x994x1400 mm, con cuadro de regulación, cámara de combustión estanca, construcción compacta. (material) | 1.000 | 260878.96 | 260878.96 |
| mt37svs010a | Ud | Válvula de seguridad, de latón, con rosca de 1/2" de diámetro, tarada a 3 bar de presión. (material) | 1.000 | 83.14 | 83.14 |
| mt37sgl020d | Ud | Purgador automático de aire con boya y rosca de 1/2" de diámetro, cuerpo y tapa de latón, para una presión máxima de trabajo de 10 bar y una temperatura máxima de 110°C. (material) | 2.000 | 164.46 | 328.92 |
| mt38sss120 | Ud | Pirostato de rearme manual. (material) | 1.000 | 2086.32 | 2086.32 |
| mt38www050 | Ud | Desagüe a coladera, para el drenaje de la válvula de seguridad, compuesto por 1 m de tubo de acero negro de 1/2" y embudo desagüe, incluso accesorios y piezas especiales. (material) | 1.000 | 444.46 | 444.46 |
| mt38ccg021a | Ud | Puesta en marcha del quemador para gas. (material) | 1.000 | 4444.66 | 4444.66 |
| mt38www010 | Ud | Material auxiliar para instalaciones de calefacción. (material) | 1.000 | 49.78 | 49.78 |
| mo004 | h | Oficial calefactor. (mano de obra) | 5.622 | 123.28 | 693.08 |
| mo103 | h | Ayudante calefactor. (mano de obra) | 5.622 | 72.91 | 409.90 |
| % | % | Herramienta menor | 2 % | 269419.22 | 5388.38 |
|  |  | Costes directos |  |  | 274807.60 |
