# Válvula de expansión electrónica

- Propiedad del archivo: CYPE INGENIEROS, S.A.
- Formato: FIEBDC-3/2002
- Ámbito geográfico: México
- Divisa: MXN
- Costes indirectos: 3.00 %
- Gastos generales: 13.00 %
- Beneficio industrial: 6.00 %
- IVA: 16.00 %

## I Instalaciones

### IC Calefacción, refrigeración, climatización y agua caliente sanitaria

#### ICN Unidades autónomas de climatización

**ICN013** Ud Válvula de expansión electrónica.
Válvula de expansión electrónica, de 3 salidas, capacidad de la unidad interior conectada aguas abajo menor o igual a 3,6 kW en dos de las salidas, y entre 5,6 y 9 kW en la salida restante.
Incluye: Replanteo. Colocación y fijación de los elementos. Conexionado.
Criterio de cuantificación de proyecto: Número de unidades previstas, según documentación gráfica de Proyecto.
Criterio de cuantificación de obra: Se medirá el número de unidades realmente ejecutadas según especificaciones de Proyecto.

| Código | Ud | Descripción | Rendimiento | Precio | Importe |
|---|---|---|---|---|---|
| mt42sam018cfd | Ud | Válvula de expansión electrónica, de 3 salidas, capacidad de la unidad interior conectada aguas abajo menor o igual a 3,6 kW en dos de las salidas, y entre 5,6 y 9 kW en la salida restante. (material) | 1.000 | 19934.28 | 19934.28 |
| mo005 | h | Oficial instalador de climatización. (mano de obra) | 0.068 | 123.28 | 8.38 |
| mo104 | h | Ayudante instalador de climatización. (mano de obra) | 0.068 | 72.91 | 4.96 |
| % | % | Herramienta menor | 2 % | 19947.62 | 398.95 |
|  |  | Costes directos |  |  | 20346.57 |
