# Acumulador para agua caliente sanitaria

- Propiedad del archivo: CYPE INGENIEROS, S.A.
- Formato: FIEBDC-3/2002
- Ámbito geográfico: México
- Divisa: MXN
- Costes indirectos: 3.00 %
- Gastos generales: 13.00 %
- Beneficio industrial: 6.00 %
- IVA: 16.00 %

## I Instalaciones

### IC Calefacción, refrigeración, climatización y agua caliente sanitaria

#### ICS Sistemas de conducción de agua

**ICS060** Ud Acumulador para agua caliente sanitaria
Acumulador para producción de agua caliente sanitaria, de 1500 l de capacidad, 1280 mm de diámetro y 1841 mm de altura, presión máxima de trabajo 8 bar, formado por cuba de acero con revestimiento epoxídico, aislamiento térmico de espuma de poliuretano libre de CFC, boca lateral DN 400, revestimiento externo de poliéster y ánodo de magnesio, temperatura máxima de trabajo 90°C. Incluso válvulas de corte, elementos de montaje y accesorios necesarios para su correcto funcionamiento.
Incluye: Replanteo. Colocación. Conexionado. Comprobación de su correcto funcionamiento.
Criterio de cuantificación de proyecto: Número de unidades previstas, según documentación gráfica de Proyecto.
Criterio de cuantificación de obra: Se medirá el número de unidades realmente ejecutadas según especificaciones de Proyecto.

| Código | Ud | Descripción | Rendimiento | Precio | Importe |
|---|---|---|---|---|---|
| mt38the300b | Ud | Acumulador para producción de agua caliente sanitaria, de 1500 l de capacidad, 1280 mm de diámetro y 1841 mm de altura, presión máxima de trabajo 8 bar, formado por cuba de acero con revestimiento epoxídico, aislamiento térmico de espuma de poliuretano libre de CFC, boca lateral DN 400, revestimiento externo de poliéster y ánodo de magnesio, temperatura máxima de trabajo 90°C. (material) | 1.000 | 178455.08 | 178455.08 |
| mt37sve010f | Ud | Válvula de esfera de latón niquelado para roscar de 1 1/2". (material) | 4.000 | 521.27 | 2085.08 |
| mt38www011 | Ud | Material auxiliar para instalaciones de agua caliente sanitaria (material) | 1.000 | 42.96 | 42.96 |
| mo004 | h | Oficial calefactor. (mano de obra) | 2.456 | 123.28 | 302.78 |
| mo103 | h | Ayudante calefactor. (mano de obra) | 2.456 | 72.91 | 179.07 |
| % | % | Herramienta menor | 2 % | 181064.97 | 3621.30 |
|  |  | Costes directos |  |  | 184686.27 |
