# Medidor calorífico

- Propiedad del archivo: CYPE INGENIEROS, S.A.
- Formato: FIEBDC-3/2002
- Ámbito geográfico: México
- Divisa: MXN
- Costes indirectos: 3.00 %
- Gastos generales: 13.00 %
- Beneficio industrial: 6.00 %
- IVA: 16.00 %

## I Instalaciones

### IC Calefacción, refrigeración, climatización y agua caliente sanitaria

#### ICS Sistemas de conducción de agua

**ICS085** Ud Medidor calorífico.
Medidor de energía, diámetro nominal 3/4", para caudal nominal 2,5 m³/h, formado por un medidor volumétrico por ultrasonidos, un módulo electrónico para lectura de datos, extraíble, para cuantificación de temperaturas del medidor de energía entre 5°C y 150°C, con módulo para lectura a distancia del medidor mediante bus de comunicación M-bus, dos sondas de temperatura Pt 1000, una para la ida y otra para el retorno y dos entradas de impulsos para medidores de agua caliente sanitaria, con T portasonda de temperatura, de 3/4" de diámetro.
Incluye: Replanteo. Colocación. Conexionado. Comprobación de su correcto funcionamiento.
Criterio de cuantificación de proyecto: Número de unidades previstas, según documentación gráfica de Proyecto.
Criterio de cuantificación de obra: Se medirá el número de unidades realmente ejecutadas según especificaciones de Proyecto.

| Código | Ud | Descripción | Rendimiento | Precio | Importe |
|---|---|---|---|---|---|
| mt38alb729a | Ud | Medidor de energía, diámetro nominal 3/4", para caudal nominal 2,5 m³/h, formado por un medidor volumétrico por ultrasonidos, un módulo electrónico para lectura de datos, extraíble, para cuantificación de temperaturas del medidor de energía entre 5°C y 150°C, con módulo para lectura a distancia del medidor mediante bus de comunicación M-bus, dos sondas de temperatura Pt 1000, una para la ida y otra para el retorno y dos entradas de impulsos para medidores de agua caliente sanitaria (material) | 1.000 | 10660.50 | 10660.50 |
| mt38alb732b | Ud | Juego de racores, de 3/4" de diámetro, para medidor de energía. (material) | 1.000 | 159.73 | 159.73 |
| mt38alb731b | Ud | T portasonda de temperatura, de 3/4" de diámetro, para medidor de energía. (material) | 2.000 | 297.02 | 594.04 |
| mt38www012 | Ud | Material auxiliar para instalaciones de calefacción y agua caliente sanitaria (material) | 0.050 | 62.22 | 3.11 |
| mo004 | h | Oficial calefactor. (mano de obra) | 0.546 | 123.28 | 67.31 |
| % | % | Herramienta menor | 2 % | 11484.69 | 229.69 |
|  |  | Costes directos |  |  | 11714.38 |
