# Pulsador de atraco

- Propiedad del archivo: CYPE INGENIEROS, S.A.
- Formato: FIEBDC-3/2002
- Ámbito geográfico: México
- Divisa: MXN
- Costes indirectos: 3.00 %
- Gastos generales: 13.00 %
- Beneficio industrial: 6.00 %
- IVA: 16.00 %

## I Instalaciones

### ID Seguridad

#### IDP Pulsadores de atraco

**IDP010** Ud Pulsador de atraco.
Pulsador de atraco con botón rojo, de plástico ABS color gris, de 60x55x33 mm, con contacto normalmente cerrado y tornillos de fijación.
Incluye: Replanteo. Fijación a la superficie soporte. Montaje, conexionado y comprobación de su correcto funcionamiento.
Criterio de cuantificación de proyecto: Número de unidades previstas, según documentación gráfica de Proyecto.
Criterio de cuantificación de obra: Se medirá el número de unidades realmente ejecutadas según especificaciones de Proyecto.

| Código | Ud | Descripción | Rendimiento | Precio | Importe |
|---|---|---|---|---|---|
| mt41ing200a | Ud | Pulsador de atraco con botón rojo, de plástico ABS color gris, de 60x55x33 mm, con contacto normalmente cerrado y tornillos de fijación. (material) | 1.000 | 1063.12 | 1063.12 |
| mo006 | h | Oficial instalador de redes y equipos de detección y seguridad. (mano de obra) | 0.068 | 125.33 | 8.52 |
| mo105 | h | Ayudante instalador de redes y equipos de detección y seguridad. (mano de obra) | 0.068 | 74.12 | 5.04 |
| % | % | Herramienta menor | 2 % | 1076.68 | 21.53 |
|  |  | Costes directos |  |  | 1098.21 |
