# Detector de inundación vía radio

- Propiedad del archivo: CYPE INGENIEROS, S.A.
- Formato: FIEBDC-3/2002
- Ámbito geográfico: México
- Divisa: MXN
- Costes indirectos: 3.00 %
- Gastos generales: 13.00 %
- Beneficio industrial: 6.00 %
- IVA: 16.00 %

## I Instalaciones

### ID Seguridad

#### IDR Centrales de intrusión vía radio

**IDR042** Ud Detector de inundación vía radio.
Detector de inundación con comunicación vía radio, retardo de 30 segundos para evitar falsas alarmas, con batería de litio de 12 V y cable de 2,4 m. Incluso elementos de fijación.
Incluye: Replanteo. Fijación a la superficie soporte. Montaje, conexionado y comprobación de su correcto funcionamiento.
Criterio de cuantificación de proyecto: Número de unidades previstas, según documentación gráfica de Proyecto.
Criterio de cuantificación de obra: Se medirá el número de unidades realmente ejecutadas según especificaciones de Proyecto.

| Código | Ud | Descripción | Rendimiento | Precio | Importe |
|---|---|---|---|---|---|
| mt41ing242a | Ud | Detector de inundación con comunicación vía radio, retardo de 30 segundos para evitar falsas alarmas, con batería de litio de 12 V y cable de 2,4 m. Incluso elementos de fijación. (material) | 1.000 | 2560.92 | 2560.92 |
| mo006 | h | Oficial instalador de redes y equipos de detección y seguridad. (mano de obra) | 0.272 | 123.28 | 33.53 |
| mo105 | h | Ayudante instalador de redes y equipos de detección y seguridad. (mano de obra) | 0.272 | 72.91 | 19.83 |
| % | % | Herramienta menor | 2 % | 2614.28 | 52.29 |
|  |  | Costes directos |  |  | 2666.57 |
