# Acumulador de energía eléctrica

- Propiedad del archivo: CYPE INGENIEROS, S.A.
- Formato: FIEBDC-3/2002
- Ámbito geográfico: México
- Divisa: MXN
- Costes indirectos: 3.00 %
- Gastos generales: 13.00 %
- Beneficio industrial: 6.00 %
- IVA: 16.00 %

## I Instalaciones

### IE Eléctricas

#### IEF Solar fotovoltaica

**IEF030** Ud Acumulador de energía eléctrica.
Batería de litio-ferrofosfato (LiFePO4), tensión nominal 48 V, capacidad nominal de descarga 19,2 Ah, más de 5000 ciclos con una profundidad de descarga (DoD) del 80%, dimensiones 170x250x175 mm, peso 10 kg, posibilidad de conexión de hasta 8 baterías en paralelo, con sistema BMS y display para visualización del estado de carga. Incluso accesorios necesarios para su correcta instalación.
Incluye: Montaje, fijación y nivelación. Conexionado y comprobación de su correcto funcionamiento.
Criterio de cuantificación de proyecto: Número de unidades previstas, según documentación gráfica de Proyecto.
Criterio de cuantificación de obra: Se medirá el número de unidades realmente ejecutadas según especificaciones de Proyecto.

| Código | Ud | Descripción | Rendimiento | Precio | Importe |
|---|---|---|---|---|---|
| mt35afg010yi | Ud | Batería de litio-ferrofosfato (LiFePO4), tensión nominal 48 V, capacidad nominal de descarga 19,2 Ah, más de 5000 ciclos con una profundidad de descarga (DoD) del 80%, dimensiones 170x250x175 mm, peso 10 kg, posibilidad de conexión de hasta 8 baterías en paralelo, con sistema BMS y display para visualización del estado de carga. (material) | 1.000 | 22216.07 | 22216.07 |
| mo003 | h | Oficial electricista. (mano de obra) | 0.275 | 125.33 | 34.47 |
| mo102 | h | Ayudante electricista. (mano de obra) | 0.275 | 74.12 | 20.38 |
| % | % | Herramienta menor | 2 % | 22270.92 | 445.42 |
|  |  | Costes directos |  |  | 22716.34 |
