# Base de toma de corriente empotrada

- Propiedad del archivo: CYPE INGENIEROS, S.A.
- Formato: FIEBDC-3/2002
- Ámbito geográfico: México
- Divisa: MXN
- Costes indirectos: 3.00 %
- Gastos generales: 13.00 %
- Beneficio industrial: 6.00 %
- IVA: 16.00 %

## I Instalaciones

### IE Eléctricas

#### IEM Mecanismos

**IEM060** Ud Base de toma de corriente empotrada.
Base de toma de corriente bipolar (2P), gama básica, intensidad asignada 16 A, tensión asignada 250 V, con tapa, de color blanco y marco embellecedor para 1 elemento, de color blanco. Instalación empotrada.
Criterio de valoración económica: El precio no incluye la caja para mecanismo empotrado.
Incluye: Montaje, conexionado y comprobación de su correcto funcionamiento.
Criterio de cuantificación de proyecto: Número de unidades previstas, según documentación gráfica de Proyecto.
Criterio de cuantificación de obra: Se medirá el número de unidades realmente ejecutadas según especificaciones de Proyecto.

| Código | Ud | Descripción | Rendimiento | Precio | Importe |
|---|---|---|---|---|---|
| mt33gbg500a | Ud | Base de toma de corriente bipolar (2P), para empotrar, gama básica, intensidad asignada 16 A, tensión asignada 250 V. (material) | 1.000 | 75.02 | 75.02 |
| mt33gbg505a | Ud | Tapa para base de toma de corriente bipolar (2P), gama básica, de color blanco. (material) | 1.000 | 124.74 | 124.74 |
| mt33gbg950a | Ud | Marco embellecedor para 1 elemento, gama básica, de color blanco. (material) | 1.000 | 57.49 | 57.49 |
| mo003 | h | Oficial electricista. (mano de obra) | 0.257 | 123.28 | 31.68 |
| % | % | Herramienta menor | 2 % | 288.93 | 5.78 |
|  |  | Costes directos |  |  | 294.71 |
