# Tapa ciega empotrada

- Propiedad del archivo: CYPE INGENIEROS, S.A.
- Formato: FIEBDC-3/2002
- Ámbito geográfico: México
- Divisa: MXN
- Costes indirectos: 3.00 %
- Gastos generales: 13.00 %
- Beneficio industrial: 6.00 %
- IVA: 16.00 %

## I Instalaciones

### IE Eléctricas

#### IEM Mecanismos

**IEM130** Ud Tapa ciega empotrada.
Tapa ciega rectangular, gama básica, de color blanco, con marco embellecedor para 1 elemento, de color blanco. Instalación empotrada.
Criterio de valoración económica: El precio no incluye la caja para mecanismo empotrado.
Incluye: Montaje.
Criterio de cuantificación de proyecto: Número de unidades previstas, según documentación gráfica de Proyecto.
Criterio de cuantificación de obra: Se medirá el número de unidades realmente ejecutadas según especificaciones de Proyecto.

| Código | Ud | Descripción | Rendimiento | Precio | Importe |
|---|---|---|---|---|---|
| mt33gbg800a | Ud | Tapa ciega rectangular para empotrar, gama básica, de color blanco. (material) | 1.000 | 75.57 | 75.57 |
| mt33gbg950a | Ud | Marco embellecedor para 1 elemento, gama básica, de color blanco. (material) | 1.000 | 57.47 | 57.47 |
| mo003 | h | Oficial electricista. (mano de obra) | 0.099 | 125.33 | 12.41 |
| % | % | Herramienta menor | 2 % | 145.45 | 2.91 |
|  |  | Costes directos |  |  | 148.36 |
