# Toma de tierra con pica

- Propiedad del archivo: CYPE INGENIEROS, S.A.
- Formato: FIEBDC-3/2002
- Ámbito geográfico: México
- Divisa: MXN
- Costes indirectos: 3.00 %
- Gastos generales: 13.00 %
- Beneficio industrial: 6.00 %
- IVA: 16.00 %

## I Instalaciones

### IE Eléctricas

#### IEP Puesta a tierra

**IEP021** Ud Toma de tierra con pica.
Toma de tierra compuesta por dos picas de acero cobreado de 1,5 m de longitud cada una, hincadas en el terreno, unidas con cable conductor de cobre de 35 mm² de sección, conectadas a puente para comprobación, dentro de una registro de polipropileno de 30x30 cm. Incluso grapa abarcón para la conexión del electrodo con la línea de enlace y aditivos para disminuir la resistividad del terreno.
Incluye: Replanteo. Excavación con medios mecánicos. Eliminación de las tierras sueltas del fondo de la excavación. Hincado de las picas. Colocación de la registro. Conexión de los electrodos con la línea de enlace. Relleno del trasdós. Conexión a la red de tierra. Montaje, conexionado y comprobación de su correcto funcionamiento.
Criterio de cuantificación de proyecto: Número de unidades previstas, según documentación gráfica de Proyecto.
Criterio de cuantificación de obra: Se medirá el número de unidades realmente ejecutadas según especificaciones de Proyecto.

| Código | Ud | Descripción | Rendimiento | Precio | Importe |
|---|---|---|---|---|---|
| mt35tte010a | Ud | Electrodo para red de toma de tierra cobreado con 300 µm, fabricado en acero, de 14 mm de diámetro y 1,5 m de longitud. (material) | 2.000 | 474.10 | 948.20 |
| mt35ttc010b | m | Conductor de cobre desnudo, de 35 mm². (material) | 2.500 | 83.26 | 208.15 |
| mt35tta040 | Ud | Grapa abarcón para conexión de pica. (material) | 2.000 | 29.63 | 59.26 |
| mt35tta010 | Ud | Registro de polipropileno para toma de tierra, de 300x300 mm, con tapa de registro. (material) | 1.000 | 2192.70 | 2192.70 |
| mt35tta030 | Ud | Puente para comprobación de puesta a tierra de la instalación eléctrica. (material) | 1.000 | 1363.03 | 1363.03 |
| mt35tta060 | Ud | Saco de 5 kg de sales minerales para la mejora de la conductividad de puestas a tierra. (material) | 0.666 | 103.70 | 69.06 |
| mt35www020 | Ud | Material auxiliar para instalaciones de toma de tierra. (material) | 1.000 | 34.07 | 34.07 |
| mq01ret020b | h | Retrocargadora sobre ruedas, de 70 kW. (maquinaria) | 0.024 | 635.21 | 15.25 |
| mo003 | h | Oficial electricista. (mano de obra) | 0.338 | 123.28 | 41.67 |
| mo102 | h | Ayudante electricista. (mano de obra) | 0.338 | 72.91 | 24.64 |
| mo113 | h | Cabo albañil. (mano de obra) | 0.013 | 70.30 | 0.91 |
| % | % | Herramienta menor | 2 % | 4956.94 | 99.14 |
|  |  | Costes directos |  |  | 5056.08 |
