# Interruptor crepuscular modular

- Propiedad del archivo: CYPE INGENIEROS, S.A.
- Formato: FIEBDC-3/2002
- Ámbito geográfico: México
- Divisa: MXN
- Costes indirectos: 3.00 %
- Gastos generales: 13.00 %
- Beneficio industrial: 6.00 %
- IVA: 16.00 %

## I Instalaciones

### IE Eléctricas

#### IEX Aparamenta

**IEX130** Ud Interruptor crepuscular modular.
Interruptor crepuscular, con célula fotoeléctrica. Totalmente montado, conexionado y probado.
Incluye: Replanteo. Montaje, fijación y nivelación. Conexionado.
Criterio de cuantificación de proyecto: Número de unidades previstas, según documentación gráfica de Proyecto.
Criterio de cuantificación de obra: Se medirá el número de unidades realmente ejecutadas según especificaciones de Proyecto.

| Código | Ud | Descripción | Rendimiento | Precio | Importe |
|---|---|---|---|---|---|
| mt35cgm080a | Ud | Interruptor crepuscular con célula fotoeléctrica, incluso accesorios de montaje. (material) | 1.000 | 5182.47 | 5182.47 |
| mo003 | h | Oficial electricista. (mano de obra) | 0.339 | 123.28 | 41.79 |
| % | % | Herramienta menor | 2 % | 5224.26 | 104.49 |
|  |  | Costes directos |  |  | 5328.75 |
