# Medidor de agua

- Propiedad del archivo: CYPE INGENIEROS, S.A.
- Formato: FIEBDC-3/2002
- Ámbito geográfico: México
- Divisa: MXN
- Costes indirectos: 3.00 %
- Gastos generales: 13.00 %
- Beneficio industrial: 6.00 %
- IVA: 16.00 %

## I Instalaciones

### IF Plomería

#### IFC Medidores

**IFC090** Ud Medidor de agua.
Medidor de agua por ultrasonidos, con comunicación vía radio, caudal nominal 100 m³/h, diámetro nominal 100 mm, longitud 250 mm, conexiones embridadas, temperatura máxima 50°C, presión máxima 16 bar, con tapa, batería de alimentación, contrabridas y precinto.
Incluye: Replanteo. Colocación. Conexionado.
Criterio de cuantificación de proyecto: Número de unidades previstas, según documentación gráfica de Proyecto.
Criterio de cuantificación de obra: Se medirá el número de unidades realmente ejecutadas según especificaciones de Proyecto.

| Código | Ud | Descripción | Rendimiento | Precio | Importe |
|---|---|---|---|---|---|
| mt37cic117r | Ud | Medidor de agua por ultrasonidos, con comunicación vía radio, caudal nominal 100 m³/h, diámetro nominal 100 mm, longitud 250 mm, conexiones embridadas, temperatura máxima 50°C, presión máxima 16 bar, con tapa, batería de alimentación, contrabridas y precinto. (material) | 1.000 | 29372.19 | 29372.19 |
| mt38www012 | Ud | Material auxiliar para instalaciones de calefacción y agua caliente sanitaria (material) | 1.000 | 62.22 | 62.22 |
| mo004 | h | Oficial calefactor. (mano de obra) | 1.490 | 123.28 | 183.69 |
| % | % | Herramienta menor | 2 % | 29618.10 | 592.36 |
|  |  | Costes directos |  |  | 30210.46 |
