# Descalcificador

- Propiedad del archivo: CYPE INGENIEROS, S.A.
- Formato: FIEBDC-3/2002
- Ámbito geográfico: México
- Divisa: MXN
- Costes indirectos: 3.00 %
- Gastos generales: 13.00 %
- Beneficio industrial: 6.00 %
- IVA: 16.00 %

## I Instalaciones

### IF Plomería

#### IFT Sistemas de tratamiento de agua

**IFT010** Ud Descalcificador.
Descalcificador bibloc con mando volumétrico de cinco ciclos, rosca de 1", presión de trabajo de 1,5 a 6 bar, caudal de 4,8 m³/h, de 970x630x1560 mm, formado por botella de poliéster reforzado y depósito de sal. Incluso tubos entre los distintos elementos y accesorios, llaves de paso de esfera de latón niquelado, filtro de cartucho, electroválvula, tubería de desagüe y grifo para vaciado. Totalmente montado, conexionado y probado.
Incluye: Replanteo. Colocación y fijación del descalcificador. Colocación y fijación de tuberías y accesorios. Conexionado.
Criterio de cuantificación de proyecto: Número de unidades previstas, según documentación gráfica de Proyecto.
Criterio de cuantificación de obra: Se medirá el número de unidades realmente ejecutadas según especificaciones de Proyecto.

| Código | Ud | Descripción | Rendimiento | Precio | Importe |
|---|---|---|---|---|---|
| mt37sve010d | Ud | Válvula de esfera de latón niquelado para roscar de 1". (material) | 2.000 | 228.46 | 456.92 |
| mt37eqt010lg | Ud | Filtro de cartucho formado por cabeza, vaso y cartucho de tela filtrante, rosca de 1", caudal de 5,5 m³/h. (material) | 1.000 | 2040.25 | 2040.25 |
| mt37eqt110oo | Ud | Descalcificador bibloc con mando volumétrico de cinco ciclos, rosca de 1", presión de trabajo de 1,5 a 6 bar, caudal de 4,8 m³/h, de 970x630x1560 mm, formado por botella de poliéster reforzado y depósito de sal, incluso electroválvula para el bypass. (material) | 1.000 | 15063.75 | 15063.75 |
| mt36tie010aa | m | Tubo de PVC, serie B, de 32 mm de diámetro y 3 mm de espesor, con extremo abocardado. (material) | 0.500 | 25.37 | 12.69 |
| mt37sve010b | Ud | Válvula de esfera de latón niquelado para roscar de 1/2". (material) | 1.000 | 92.99 | 92.99 |
| mt37www010 | Ud | Material auxiliar para instalaciones hidrosanitarias. (material) | 1.000 | 26.32 | 26.32 |
| mo008 | h | Oficial plomero. (mano de obra) | 10.839 | 123.28 | 1336.23 |
| mo107 | h | Ayudante plomero. (mano de obra) | 10.839 | 72.91 | 790.27 |
| % | % | Herramienta menor | 4 % | 19819.42 | 792.78 |
|  |  | Costes directos |  |  | 20612.20 |
